# Escada de concreto aparente

- Propriedade do ficheiro: CYPE INGENIEROS, S.A.
- Formato: FIEBDC-3/2002
- Âmbito geográfico: Brasil
- Custos indiretos: 3.00 %
- Despesas gerais: 13.00 %
- Lucro: 6.00 %
- IVA: 17.00 %

## E Estruturas

### EH Concreto armado

#### EHE Escadas

**EHE020** m² Escada de concreto aparente, com laje de escada e degraus de concreto armado, e=15 cm, realizada com concreto C25 classe de agressividade ambiental II e tipo de ambiente urbano, brita 1, consistência S100 preparado em obra, e concretagem com meios manuais, e aço CA-50, 18 kg/m², ficando à vista o concreto do fundo e dos laterais da laje; Montagem e desmontagem de sistema de escoramento e fôrmas, com acabamento à vista com textura lisa na sua face inferior e laterais, em piso de até 3 m de altura livre, formado por superfície moldante de pranchões de madeira de pinho forrados com painel aglomerado hidrófugo, de uma única utilização, com uma das suas faces plastificada, estrutura suporte horizontal de pranchas de madeira de pinho e estrutura suporte vertical de escoras metálicas; os pranchões da superfície moldante amortizáveis em 10 utilizações, os pranchões da estrutura suporte em 10 utilizações e as escoras em 150 utilizações.
Execução de escada de concreto aparente, com laje de escada e degraus de concreto armado, executada com 15 cm de espessura de concreto C25 classe de agressividade ambiental II e tipo de ambiente urbano, brita 1, consistência S100 preparado em obra, e concretagem com meios manuais, e aço CA-50, com uma quantidade aproximada de 18 kg/m², ficando à vista o concreto do fundo e dos laterais da laje; Montagem e desmontagem de sistema de escoramento e fôrmas, com acabamento à vista com textura lisa na sua face inferior e laterais, em piso de até 3 m de altura livre, formado por: superfície moldante de pranchões de madeira de pinho, amortizáveis em 10 utilizações, forrados com painel aglomerado hidrófugo, de uma única utilização com uma das suas faces plastificada, estrutura suporte horizontal de pranchas de madeira de pinho, amortizável em 10 utilizações e estrutura suporte vertical de escoras metálicas, amortizáveis em 150 utilizações. Inclusive parte proporcional de marcação, corte, dobra e montagem da armadura em central de armaduras de obra e posterior colocação em seu lugar definitivo, separadores, elementos de sustentação, fixação e escoramento necessários para a estabilidade das fôrmas e aplicação de líquido desmoldante.
Inclui: Marcação de níveis de pisos e patamares. Montagem do sistema de escoramento e fôrmas. Colocação das armaduras com separadores certificados. Preparação do concreto. Concretagem e compactação do concreto. Cura do concreto. Desmontagem do sistema de escoramento e fôrmas. Reparação de defeitos superficiais.
Critério de medição de projeto: Superfície medida pela sua parte interior na sua verdadeira magnitude, segundo documentação gráfica de Projeto.
Critério de quantitativos de obra: Medir-se-á, pelo tardoz, a superfície realmente executada segundo especificações de Projeto.

| Código | Un | Descrição | Rendimento | Preço | Importância |
|---|---|---|---|---|---|
| mt50spa052b | m | Pranchão de madeira de pinho, de 20x7,2 cm. (material) | 0.750 | 6.37 | 4.78 |
| mt08eft015a | m² | Painel de aglomerado, hidrófugo, com uma das suas faces plastificada, de 10 mm de espessura. (material) | 1.150 | 3.84 | 4.42 |
| mt08eve020 | m² | Sistema de escoramento e fôrmas para formação de degraus em lajes inclinadas de escada de concreto armado, com escoras e painéis de madeira. (material) | 0.200 | 12.03 | 2.41 |
| mt50spa081a | Un | Escora metálica telescópica, até 3 m de altura. (material) | 0.013 | 9.24 | 0.12 |
| mt08cim030b | m³ | Madeira de pinho. (material) | 0.003 | 164.59 | 0.49 |
| mt08var060 | kg | Pregos de aço de 20x100 mm. (material) | 0.040 | 4.84 | 0.19 |
| mt08dba010a | l | Agente desmoldante biodegradável em fase aquosa para concretos com acabamento aparente. (material) | 0.013 | 5.63 | 0.07 |
| mt07aco020f | Un | Separador certificado para lajes de escada. (material) | 3.000 | 0.08 | 0.24 |
| mt07aco070f | kg | Aço em barras nervuradas, CA-50, diâmetros vários, segundo ABNT NBR 7480. (material) | 18.900 | 1.18 | 22.30 |
| mt08var050 | kg | Arame galvanizado para atar, de 1,30 mm de diâmetro. (material) | 0.306 | 0.76 | 0.23 |
| mt08aaa010a | m³ | Água. (material) | 0.078 | 1.04 | 0.08 |
| mt01arg002a | m³ | Areia média lavada. (material) | 0.232 | 31.42 | 7.29 |
| mt01arg003b | m³ | Pedra britada tipo 1. (material) | 0.271 | 37.65 | 10.20 |
| mt08cem002 | kg | Cimento cinza em sacos. (material) | 128.226 | 0.21 | 26.93 |
| mq06hor010 | h | Betoneira. (equipamento) | 0.224 | 1.27 | 0.28 |
| op00ciz020 |  | Guilhotina para aço em barras nervuradas. | 1.000 | 0.00 | 0.00 |
| op00ata010 |  | Máquina de amarrar ferro. | 1.000 | 0.00 | 0.00 |
| op00sie020 |  | Serra de disco fixo, para mesa de trabalho. | 1.000 | 0.00 | 0.00 |
| au00auh040 |  | Vibrador de concreto, elétrico. | 1.000 | 0.00 | 0.00 |
| mo044 | h | Oficial de 1ª montador de fôrmas. (mão de obra) | 1.222 | 4.43 | 5.41 |
| mo091 | h | Ajudante de montador de fôrmas. (mão de obra) | 1.158 | 3.27 | 3.79 |
| mo043 | h | Oficial de 1ª armador. (mão de obra) | 0.347 | 4.43 | 1.54 |
| mo090 | h | Ajudante de armador. (mão de obra) | 0.347 | 3.27 | 1.13 |
| mo113 | h | Auxiliar de serviços gerais. (mão de obra) | 0.423 | 2.99 | 1.26 |
| mo112 | h | Servente de pedreiro. (mão de obra) | 0.443 | 3.05 | 1.35 |
| mo045 | h | Oficial de 1ª de estruturas de concreto armado, em trabalhos de concretagem. (mão de obra) | 0.064 | 4.43 | 0.28 |
| mo092 | h | Ajudante de estruturas de concreto armado, em trabalhos de concretagem. (mão de obra) | 0.257 | 3.27 | 0.84 |
| % | % | Custos diretos complementares | 2 % | 95.63 | 1.91 |
|  |  | Custos diretos |  |  | 97.54 |
