# Ancoragem mecânica com parafuso de cabeça plana com estrela interior de seis pontas para chave Torx

- Propriedade do ficheiro: CYPE INGENIEROS, S.A.
- Formato: FIEBDC-3/2002
- Âmbito geográfico: Brasil
- Moeda: BRL
- Custos indiretos: 3.00 %
- Despesas gerais: 13.00 %
- Lucro: 6.00 %
- IVA: 17.00 %

## E Estruturas

### EH Concreto armado

#### EHW Ancoragens estruturais

**EHW005** Un Ancoragem mecânica com parafuso de cabeça plana com estrela interior de seis pontas para chave Torx, de aço galvanizado, 6x80, de 6 mm de diâmetro e 80 mm de comprimento, com três opções de encastramento, aparafusado diretamente na perfuração de 6 mm de diâmetro e 50, 54 ou 64 mm de profundidade mínima, realizada através de furo com martelo percutor e broca, sobre elemento fissurado ou não fissurado, de concreto de 20 N/mm² de resistência característica mínima e 50 N/mm² de resistência característica máxima.
Ancoragem mecânica com parafuso de cabeça plana com estrela interior de seis pontas para chave Torx, de aço galvanizado, 6x80, de 6 mm de diâmetro e 80 mm de comprimento, com três opções de encastramento, aparafusado diretamente na perfuração de 6 mm de diâmetro e 50, 54 ou 64 mm de profundidade mínima, realizada através de furo com martelo percutor e broca, sobre elemento fissurado ou não fissurado, de concreto de 20 N/mm² de resistência característica mínima e 50 N/mm² de resistência característica máxima. Inclusive marcação, realização da perfuração através de furo com martelo percutor e broca de tamanho adequado, limpeza do pó resultante da perfuração, com ar comprimido, colocação da peça a fixar, colocação do parafuso e aparafusamento diretamente na perfuração, com a ferramenta indicada pelo fabricante, e limpeza dos restos.
Inclui: Implantação da posição da ancoragem. Execução da perfuração. Limpeza do pó resultante. Colocação da peça a fixar. Colocação do parafuso e aparafusamento do mesmo. Limpeza dos restos sobrantes.
Critério de medição de projeto: Número de unidades previstas, segundo documentação gráfica de Projeto.
Critério de quantitativos de obra: Medir-se-á o número de unidades realmente executadas segundo especificações de Projeto.

| Código | Un | Descrição | Rendimento | Preço | Importância |
|---|---|---|---|---|---|
| mt26ahi113d | Un | Ancoragem mecânica com parafuso de cabeça plana com estrela interior de seis pontas para chave Torx, de aço galvanizado, 6x80, de 6 mm de diâmetro e 80 mm de comprimento, com três opções de encastramento, para fixação sobre elementos de concreto, fissurados ou não fissurados. (material) | 1.000 | 1.17 | 1.17 |
| op00tal010 |  | Furadeira. | 1.000 | 0.00 | 0.00 |
| mo020 | h | Pedreiro. (mão de obra) | 0.072 | 21.83 | 1.57 |
| mo112 | h | Servente de pedreiro. (mão de obra) | 0.072 | 18.84 | 1.36 |
| % | % | Custos diretos complementares | 2 % | 4.10 | 0.08 |
|  |  | Custos diretos |  |  | 4.18 |
