# Tesoura leve de madeira serrada de pinho silvestre (Pinus Sylvestris L.)

- Propriedade do ficheiro: CYPE INGENIEROS, S.A.
- Formato: FIEBDC-3/2002
- Âmbito geográfico: Brasil
- Custos indiretos: 3.00 %
- Despesas gerais: 13.00 %
- Lucro: 6.00 %
- IVA: 16.00 %

## E Estruturas

### EM Madeira

#### EMC Estruturas para coberturas

**EMC010** Un Tesoura leve de madeira serrada de pinho silvestre (Pinus Sylvestris L.), vão 4 m; caimento 10%; separação entre tesouras de 0,40 a 1,20 m; classe resistente C-18, proteção da madeira com classe de penetração P2.
Fornecimento e colocação de tesoura leve construída com peças de pequena esquadria (da ordem de 4x14 cm) e uniões através de elementos metálicos; de madeira serrada de pinho silvestre (Pinus Sylvestris L.), acabamento polido, para um vão de 4 m e caimento de 10 %; separação entre tesouras de 0,40 a 1,20 m, classe resistente C-18, proteção contra agentes bióticos que corresponde com a classe de penetração P2 (3 mm nas faces laterais da alvura e 40 mm no sentido axial). Inclusive elementos metálicos de ligação e apoio, para estruturas de madeira, de aço com proteção Fe/Zn 12c face à corrosão, cortes, entalhamentos para a sua correta ensamblagem, nivelamento e colocação dos elementos de ligação e reforço. Trabalhada em oficina e colocada em obra.
Inclui: Marcação de eixos de apoio na cabeça da parede ou pilar. Preparação da superfície de apoio. Transporte e disposição da tesoura. Colocação e nivelamento. Ligação da tesoura e a sua base de apoio.
Critério de medição de projeto: Número de unidades previstas, incluindo no seu conjunto todos os elementos que as formam (pendural, pernas, diagonais, material de montagem, etc.), segundo documentação gráfica de Projeto.
Critério de quantitativos de obra: Medir-se-á o número de unidades realmente executadas segundo especificações de Projeto. Consideram-se incluídos todos os elementos integrantes da estrutura assinalados nos desenhos e detalhes do Projeto.

| Código | Un | Descrição | Rendimento | Preço | Importância |
|---|---|---|---|---|---|
| mt07mee030aia | Un | Tesoura leve construída com peças de pequena esquadria (da ordem de 4x14 cm) e uniões através de elementos metálicos; de madeira serrada de pinho silvestre (Pinus Sylvestris L.), acabamento polido, para um vão de 4 m e caimento de 10 %, classe resistente C-18, proteção contra agentes bióticos que corresponde com a classe de penetração P2 (3 mm nas faces laterais da alvura e 40 mm no sentido axial). (material) | 1.000 | 34.63 | 34.63 |
| mt07mee011a | kg | Elementos de aço com proteção Fe/Zn 12c face à corrosão, para samblagem de estruturas de madeira (material) | 30.000 | 3.32 | 99.60 |
| op00cla010 |  | Pregador pneumático. | 1.000 | 0.00 | 0.00 |
| op00cep010 |  | Plainas. | 1.000 | 0.00 | 0.00 |
| mo044 | h | Oficial de 1ª carpinteiro de estrutura. (mão de obra) | 4.604 | 6.50 | 29.93 |
| mo088 | h | Ajudante de carpinteiro de estruturas. (mão de obra) | 3.837 | 4.03 | 15.46 |
| % | % | Custos diretos complementares | 2 % | 179.62 | 3.59 |
|  |  | Custos diretos |  |  | 183.21 |
