# Terça de madeira serrada de pinho silvestre (Pinus Sylvestris L.)

- Propriedade do ficheiro: CYPE INGENIEROS, S.A.
- Formato: FIEBDC-3/2002
- Âmbito geográfico: Brasil
- Custos indiretos: 3.00 %
- Despesas gerais: 13.00 %
- Lucro: 6.00 %
- IVA: 16.00 %

## E Estruturas

### EM Madeira

#### EMC Estruturas para coberturas

**EMC030** m Terça de madeira serrada de pinho silvestre (Pinus Sylvestris L.), de 10x15 cm de seção e até 5 m de comprimento; classe resistente C-16, proteção da madeira com classe de penetração P2, trabalhada em oficina.
Fornecimento e colocação de terça de madeira serrada de pinho silvestre (Pinus Sylvestris L.), acabamento polido, de 10x15 cm de seção e até 5 m de comprimento, para aplicações estruturais; classe resistente C-16, proteção contra agentes bióticos que corresponde com a classe de penetração P2 (3 mm nas faces laterais da alvura e 40 mm no sentido axial). Inclusive cortes, entalhamentos para a sua correta ensamblagem, nivelamento e colocação dos elementos de ligação e reforço. Trabalhada em oficina e colocada em obra.
Inclui: Marcação da disposição das terças sobre as tesouras. Colocação das terças sobre as tesouras. Colocação e nivelamento. Fixação às tesouras.
Critério de medição de projeto: Comprimento medido entre eixos em projeção horizontal, segundo documentação gráfica de Projeto, incluindo as entregas.
Critério de quantitativos de obra: Medir-se-á, em projeção horizontal, a eixos, o comprimento realmente executado segundo especificações de Projeto, incluindo as entregas.

| Código | Un | Descrição | Rendimento | Preço | Importância |
|---|---|---|---|---|---|
| mt07mee020pa | m | Terça de madeira serrada de pinho silvestre (Pinus Sylvestris L.), acabamento polido, de 10x15 cm de seção e até 5 m de comprimento, para aplicações estruturais; classe resistente C-16, proteção contra agentes bióticos que corresponde com a classe de penetração P2 (3 mm nas faces laterais da alvura e 40 mm no sentido axial), trabalhada em oficina. (material) | 1.000 | 5.21 | 5.21 |
| op00cla010 |  | Pregador pneumático. | 1.000 | 0.00 | 0.00 |
| op00cep010 |  | Plainas. | 1.000 | 0.00 | 0.00 |
| mo044 | h | Oficial de 1ª carpinteiro de estrutura. (mão de obra) | 0.113 | 6.50 | 0.73 |
| mo088 | h | Ajudante de carpinteiro de estruturas. (mão de obra) | 0.057 | 4.03 | 0.23 |
| % | % | Custos diretos complementares | 2 % | 6.17 | 0.12 |
|  |  | Custos diretos |  |  | 6.29 |
