# Laje de vigotas de madeira tratada de 10x20 a 15x25 cm de seção

- Propriedade do ficheiro: CYPE INGENIEROS, S.A.
- Formato: FIEBDC-3/2002
- Âmbito geográfico: Brasil
- Custos indiretos: 3.00 %
- Despesas gerais: 13.00 %
- Lucro: 6.00 %
- IVA: 16.00 %

## E Estruturas

### EM Madeira

#### EMF Lajes

**EMF040** m² Laje de vigotas de madeira tratada de 10x20 a 15x25 cm de seção, com uma distância entre eixos de 50 cm, superfície entre vigotas composta de travessas de madeira tratada de 7x3 cm e bloco cerâmico aparente maciço de elaboração manual (telhar), vermelho, 24x11,5x3,5 cm colocado sobre a dimensão maior; e tela eletrossoldada Q 92 de aço CA-60, em camada de compressão de 4 cm de espessura de concreto C25 classe de agressividade ambiental II e tipo de ambiente urbano, brita 0, consistência S100 dosado em central, e concretagem com grua.
Execução de laje tradicional composta por vigotas de madeira de pinho do país de 10x20 a 15x25 cm de seção e até 6 m de comprimento, com uma distância entre eixo de 50 cm, com tratamento hidrófugo e fungicida da madeira; superfície entre vigotas composta de travessas de madeira tratada de 7 cm de tábua e 3 cm de espessura, sobre as que apoia um tabuleiro de bloco cerâmico aparente maciço de elaboração manual (telhar), vermelho, 24x11,5x3,5 cm colocado sobre a dimensão maior; e tela eletrossoldada Q 92 15x15 mm de aço CA-60, em camada de compressão de 4 cm de espessura de concreto C25 classe de agressividade ambiental II e tipo de ambiente urbano, brita 0, consistência S100 dosado em central, e concretagem com grua. Incluindo parte proporcional de colocação e remoção de escoramento das vigotas, separadores, elementos de travamento de vigotas e vigas perimetrais da laje e de aberturas.
Inclui: Preparação do perímetro de apoio das vigotas. Marcação e colocação em seco das vigotas. Escoramento. União de vigotas em apoios e amarrações. Disposição de travessas cravadas às vigotas. Formação do tabuleiro de tijolo maciço. Colocação da tela eletrossoldada. Concretagem e compactação do concreto. Nivelamento da camada de compressão. Cura do concreto. Remoção de escoramento. Reparação de defeitos superficiais. Colocação de um travejamento de longarinas de madeira, samblados nos cruzamentos das vigotas. Nivelamento. Apoio e fixação de painéis macho-fêmea.
Critério de medição de projeto: Superfície medida em verdadeira magnitude desde as faces exteriores das vigas de borda do perímetro, segundo documentação gráfica de Projeto, descontando as aberturas de superfície maior de 6 m².
Critério de quantitativos de obra: Medir-se-á, em verdadeira magnitude, desde as faces exteriores das vigas perimetrais, a superfície realmente executada segundo especificações de Projeto, descontando as aberturas de superfície maior de 6 m². Consideram-se incluídos todos os elementos integrantes da laje assinalados nos desenhos e detalhes do Projeto.

| Código | Un | Descrição | Rendimento | Preço | Importância |
|---|---|---|---|---|---|
| mt50spa050k | m³ | Pranchão de madeira de pinho, dimensões 20x7,2 cm. (material) | 0.001 | 260.51 | 0.26 |
| mt50spa081c | Un | Escora metálica telescópica, para 3 m de altura e 50 utilizações. (material) | 0.500 | 0.22 | 0.11 |
| mt50spa101 | kg | Pregos de aço. (material) | 0.030 | 0.98 | 0.03 |
| mt07mee018ha | m³ | Madeira serrada de pinho silvestre (Pinus Sylvestris L.) com acabamento polido, para vigota de 10x20 a 15x25 cm de seção e até 6 m de comprimento, para aplicações estruturais, classe resistente C-18 e proteção contra agentes bióticos que corresponde com a classe de penetração P2 (3 mm nas faces laterais da alvura e 40 mm no sentido axial), trabalhada em oficina. (material) | 0.075 | 357.80 | 26.84 |
| mt07mee014g | m³ | Madeira serrada de pinho silvestre (Pinus Sylvestris L.), acabamento polido, para aplicações estruturais, classe resistente C-18 e proteção contra agentes bióticos que corresponde com a classe de penetração P2 (3 mm nas faces laterais da alvura e 40 mm no sentido axial), trabalhada em oficina. (material) | 0.009 | 409.88 | 3.69 |
| mt05mte010a | Un | Bloco cerâmico aparente maciço de elaboração manual (telhar), vermelho, 24x11,5x3,5 cm. (material) | 38.000 | 0.32 | 12.16 |
| mt07aco020o | Un | Separador certificado para tela eletrossoldada. (material) | 2.000 | 0.07 | 0.14 |
| mt07ame060ccb | m² | Tela eletrossoldada Q 92 15x15 cm, com fios longitudinais de 4,2 mm de diâmetro e fios transversais de 4,2 mm de diâmetro, aço CA-60, segundo ABNT NBR 7481. (material) | 1.100 | 2.84 | 3.12 |
| mt10haf080idc | m³ | Concreto C25 classe de agressividade ambiental II e tipo de ambiente urbano, brita 0, consistência S100, dosado em central, segundo ABNT NBR 8953. (material) | 0.142 | 107.37 | 15.25 |
| op00cla010 |  | Pregador pneumático. | 1.000 | 0.00 | 0.00 |
| op00cep010 |  | Plainas. | 1.000 | 0.00 | 0.00 |
| au00auh010 |  | Balde. | 1.000 | 0.00 | 0.00 |
| au00auh040 |  | Vibrador de concreto, elétrico. | 1.000 | 0.00 | 0.00 |
| mo044 | h | Oficial de 1ª carpinteiro de estrutura. (mão de obra) | 0.469 | 6.50 | 3.05 |
| mo088 | h | Ajudante de carpinteiro de estruturas. (mão de obra) | 0.469 | 4.03 | 1.89 |
| mo041 | h | Oficial de 1ª de estruturas de concreto armado. (mão de obra) | 1.302 | 6.50 | 8.46 |
| mo085 | h | Ajudante de oficial de estruturas de concreto armado. (mão de obra) | 1.302 | 4.03 | 5.25 |
| % | % | Custos diretos complementares | 2 % | 80.25 | 1.61 |
|  |  | Custos diretos |  |  | 81.86 |
