# Soalho base de painel de madeira compensada, naval de 15 mm de espessura, colocado com fixações mecânicas

- Propriedade do ficheiro: CYPE INGENIEROS, S.A.
- Formato: FIEBDC-3/2002
- Âmbito geográfico: Brasil
- Custos indiretos: 3.00 %
- Despesas gerais: 13.00 %
- Lucro: 6.00 %
- IVA: 17.00 %

## E Estruturas

### EM Madeira

#### EMT Soalhos

**EMT010** m² Soalho base de painel de madeira compensada, naval de 15 mm de espessura, colocado com fixações mecânicas.
Fornecimento e colocação de soalho base de painel de madeira compensada, naval de 15 mm de espessura, colocado com cravos de aço galvanizado. Incluindo parte proporcional de cortes e reforço de cantos com parafusos.
Inclui: Marcação da disposição das peças. Cravagem das peças ao suporte base.
Critério de medição de projeto: Superfície medida segundo documentação gráfica de Projeto.
Critério de quantitativos de obra: Medir-se-á a superfície realmente executada segundo especificações de Projeto.

| Código | Un | Descrição | Rendimento | Preço | Importância |
|---|---|---|---|---|---|
| mt08ebr010n | m² | Painel de madeira compensada, naval de 15 mm de espessura, com ambas as faces lixadas e bordas retos, segundo NBR ISO 1096. (material) | 1.050 | 9.02 | 9.47 |
| mt50spa101 | kg | Pregos de aço. (material) | 0.150 | 0.90 | 0.14 |
| op00cla010 |  | Pregador pneumático pneumática. | 1.000 | 0.00 | 0.00 |
| op00cep010 |  | Plainas. | 1.000 | 0.00 | 0.00 |
| op00cor050 |  | Cortadora manual de madeira, de disco. | 1.000 | 0.00 | 0.00 |
| mo048 | h | Oficial de 1ª carpinteiro de estrutura. (mão de obra) | 0.183 | 4.43 | 0.81 |
| mo095 | h | Ajudante de carpinteiro de estruturas. (mão de obra) | 0.091 | 3.27 | 0.30 |
| % | % | Custos diretos complementares | 2 % | 10.72 | 0.21 |
|  |  | Custos diretos |  |  | 10.93 |
