# Peça de arremate de aço galvanizado

- Propriedade do ficheiro: CYPE INGENIEROS, S.A.
- Formato: FIEBDC-3/2002
- Âmbito geográfico: Brasil
- Moeda: BRL
- Custos indiretos: 3.00 %
- Despesas gerais: 13.00 %
- Lucro: 6.00 %
- IVA: 17.00 %

## H Arremates e trabalhos auxiliares

### HR Arremates de fachada

#### HRA De aço galvanizado

**HRA100** m Peça de arremate de aço galvanizado.
Peça de arremate de chapa dobrada de aço galvanizado, espessura 0,8 mm, desenvolvimento 300 mm e 5 dobras; colocação com adesivo betuminoso de aplicação a frio, e vedação das juntas entre peças e, se for o caso, das uniões com os muros com vedante adesivo monocomponente.
Inclui: Marcação da disposição das peças. Corte das peças. Colocação, aprumo, nivelamento e alinhamento. Resolução de encontros e de pontos singulares. Vedação de juntas e limpeza.
Critério de medição de projeto: Comprimento medido segundo documentação gráfica de Projeto.
Critério de quantitativos de obra: Medir-se-á o comprimento realmente executado segundo especificações de Projeto.

| Código | Un | Descrição | Rendimento | Preço | Importância |
|---|---|---|---|---|---|
| mt20wwr010 | kg | Adesivo betuminoso de aplicação a frio, para chapas metálicas. (material) | 0.300 | 18.09 | 5.43 |
| mt20rca010hl | m | Peça de arremate de chapa dobrada de aço galvanizado, espessura 0,8 mm, desenvolvimento 300 mm e 5 dobras. (material) | 1.000 | 20.01 | 20.01 |
| mt22www010d | Un | Cartucho de 290 ml de vedante adesivo monocomponente, neutro, súper elástico, à base de polímero MS, cor transparente, com resistência à intempérie e aos raios UV e alongamento até à ruptura 750%. (material) | 0.200 | 14.53 | 2.91 |
| mo018 | h | Serralheiro. (mão de obra) | 0.105 | 32.62 | 3.43 |
| mo059 | h | Ajudante de serralheiro. (mão de obra) | 0.105 | 30.15 | 3.17 |
| % | % | Custos diretos complementares | 2 % | 34.95 | 0.70 |
|  |  | Custos diretos |  |  | 35.65 |
