# Padieira de concreto polímero, de 13x5 cm

- Propriedade do ficheiro: CYPE INGENIEROS, S.A.
- Formato: FIEBDC-3/2002
- Âmbito geográfico: Brasil
- Custos indiretos: 3.00 %
- Despesas gerais: 13.00 %
- Lucro: 6.00 %
- IVA: 17.00 %

## H Arremates e trabalhos auxiliares

### HR Arremates

#### HRD Padieiras

**HRD010** m Padieira de concreto polímero, de 13x5 cm.
Fornecimento e colocação de padieira de concreto polímero, de 13x5 cm, com pingadeira e ancoragem metálica de aço galvanizado, embutida nas ombreiras, assente com uma camada de argamassa de cimento, confeccionada em obra, com aditivo hidrófugo, dosificação 1:3, com uma espessura de 15 mm, sobre a que se introduzem as ancoragens metálicas, prevendo uma junta de 5 mm entre peças. Inclusive vedação entre peças e uniões com as paredes e esquadrias com massa de poliuretano de grande flexibilidade.
Inclui: Marcação das peças no vão. Colocação de réguas e prumadas fixas ao muro. Colocação, aprume, nivelação e alinhamento. Vedação de juntas e limpeza da padieira.
Critério de medição de projeto: Largura da abertura, medida segundo documentação gráfica de Projeto, incrementada em 5 cm para cada lado.
Critério de quantitativos de obra: Medir-se-á, com a largura da abertura, o comprimento realmente executado segundo especificações de Projeto, incluindo as entregas nos apoios.

| Código | Un | Descrição | Rendimento | Preço | Importância |
|---|---|---|---|---|---|
| mt08aaa010a | m³ | Água. (material) | 0.006 | 1.28 | 0.01 |
| mt01arg005a | t | Areia de pedreira, para argamassa preparada em obra. (material) | 0.004 | 17.20 | 0.07 |
| mt08cem002 | kg | Cimento cinza em sacos. (material) | 1.238 | 0.21 | 0.26 |
| mt08adt010 | kg | Aditivo hidrófugo para impermeabilização de argamassas ou concretos. (material) | 0.025 | 1.02 | 0.03 |
| mt20dho010b | m | Padieira de concreto polímero, de 13x5 cm, com pingadeira e ancoragem metálica de aço galvanizado. (material) | 1.050 | 26.66 | 27.99 |
| mq06hor010 | h | Betoneira. (equipamento) | 0.010 | 1.36 | 0.01 |
| op00amo010 |  | Esmerilhadeira. | 1.000 | 0.00 | 0.00 |
| mo019 | h | Oficial de 1ª pedreiro. (mão de obra) | 0.245 | 6.19 | 1.52 |
| mo111 | h | Auxiliar de serviços gerais. (mão de obra) | 0.271 | 3.68 | 1.00 |
| % | % | Custos diretos complementares | 2 % | 30.89 | 0.62 |
|  |  | Custos diretos |  |  | 31.51 |
