# Padieira metálica de chapa de aço S275JR de 2,5 mm de espessura, de 140 mm de largura, acabamento lacado com tinta de poliéster para exteriores

- Propriedade do ficheiro: CYPE INGENIEROS, S.A.
- Formato: FIEBDC-3/2002
- Âmbito geográfico: Brasil
- Custos indiretos: 3.00 %
- Despesas gerais: 13.00 %
- Lucro: 6.00 %
- IVA: 17.00 %

## H Arremates e trabalhos auxiliares

### HR Arremates

#### HRD Padieiras

**HRD030** m Padieira metálica de chapa de aço S275JR de 2,5 mm de espessura, de 140 mm de largura, acabamento lacado com tinta de poliéster para exteriores.
Fornecimento e montagem de padieira metálica de chapa de aço S275JR de 2,5 mm de espessura, de 140 mm de largura, acabamento lacado com tinta de poliéster para exteriores. Inclusive parte proporcional de tirantes de chapa e parafusos, colocação sobre as ombreiras do vão e reparação em obra dos rasgos e/ou imperfeições resultantes no perfil, pelo transporte, manuseio ou montagem, com o mesmo grau de preparação de superfície e acabamento.
Inclui: Implantação do nível de apoio dos elementos. Limpeza e preparação do plano de apoio do sistema. Colocação e fixação provisória da padieira. Aprumo e nivelamento. Execução das uniões. Reparação de defeitos superficiais.
Critério de medição de projeto: Comprimento medido entre eixos, segundo documentação gráfica de Projeto.
Critério de quantitativos de obra: Medir-se-á, a eixos, o comprimento realmente executado segundo especificações de Projeto.

| Código | Un | Descrição | Rendimento | Preço | Importância |
|---|---|---|---|---|---|
| mt20dah010a | m | Padieira metálica de chapa de aço S275JR de 2,5 mm de espessura, de 140 mm de largura, acabamento lacado com tinta de poliéster para exteriores. Inclusive parte proporcional de tirantes de chapa e parafusos. (material) | 1.000 | 16.92 | 16.92 |
| op00ciz010 |  | Tesoura. | 1.000 | 0.00 | 0.00 |
| mo019 | h | Oficial de 1ª pedreiro. (mão de obra) | 0.175 | 6.19 | 1.08 |
| mo111 | h | Auxiliar de serviços gerais. (mão de obra) | 0.175 | 3.68 | 0.64 |
| % | % | Custos diretos complementares | 2 % | 18.64 | 0.37 |
|  |  | Custos diretos |  |  | 19.01 |
