# Unidade interior de ar condicionado

- Propriedade do ficheiro: CYPE INGENIEROS, S.A.
- Formato: FIEBDC-3/2002
- Âmbito geográfico: Brasil
- Custos indiretos: 3.00 %
- Despesas gerais: 13.00 %
- Lucro: 6.00 %
- IVA: 17.00 %

## I Instalações

### IC Aquecimento, climatização e água quente

#### ICP Sistema VRF (Toshiba)

**ICP100** Un Unidade interior de ar condicionado, de cassete de 4 vias, sistema VRF, para gás R-410A, alimentação monofásica (230V/50Hz), modelo MMU-AP0094HP-E "TOSHIBA", potência frigorífica nominal 2,8 kW, potência calorífica nominal 3,2 kW, com controle remoto sem fios, modelo RBC-AX32U(W)-E.
Fornecimento e instalação de unidade interior de ar condicionado, de cassete de 4 vias, sistema VRF, para gás R-410A, alimentação monofásica (230V/50Hz), modelo MMU-AP0094HP-E "TOSHIBA", potência frigorífica nominal 2,8 kW (temperatura de bulbo úmido de ar interior 19°C, temperatura de bulbo seco do ar exterior 35°C), potência calorífica nominal 3,2 kW (temperatura de bulbo seco de ar interior 20°C, temperatura de bulbo úmido do ar exterior 6°C), pressão sonora a velocidade baixa 27 dBA, vazão de ar a velocidade alta 800 m³/h, de 256x840x840 mm e 20 kg, com painel decorativo, modelo RBC-U31 PGP(W)-E, de 30x950x950 mm e 4 kg, válvula de expansão eletrônica, sensor de pressão, controle individual de temperatura por microprocessador para regulação do fluxo de refrigerante, admissão de ar exterior, pré-filtro, controle individual das lâminas com três modos: fluxo standard, fluxo duplo alternativo e ciclo oscilatório, bomba e mangueira de drenagem, com elevação até 850 mm, com controle remoto sem fios, modelo RBC-AX32U(W)-E. Totalmente montada, ligada e colocada em funcionamento pela empresa instaladora para a verificação do seu correto funcionamento.
Inclui: Implantação da unidade. Instalação da unidade. Ligação do equipamento às linhas frigoríficas. Ligação do equipamento à rede elétrica. Ligação do equipamento à rede de drenagem. Colocação em funcionamento.
Critério de medição de projeto: Número de unidades previstas, segundo documentação gráfica de Projeto.
Critério de quantitativos de obra: Medir-se-á o número de unidades realmente executadas segundo especificações de Projeto.

| Código | Un | Descrição | Rendimento | Preço | Importância |
|---|---|---|---|---|---|
| mt42tsb100a | Un | Unidade interior de ar condicionado, de cassete de 4 vias, sistema VRF, para gás R-410A, alimentação monofásica (230V/50Hz), modelo MMU-AP0094HP-E "TOSHIBA", potência frigorífica nominal 2,8 kW (temperatura de bulbo úmido de ar interior 19°C, temperatura de bulbo seco do ar exterior 35°C), potência calorífica nominal 3,2 kW (temperatura de bulbo seco de ar interior 20°C, temperatura de bulbo úmido do ar exterior 6°C), pressão sonora a velocidade baixa 27 dBA, vazão de ar a velocidade alta 800 m³/h, de 256x840x840 mm e 20 kg, com painel decorativo, modelo RBC-U31 PGP(W)-E, de 30x950x950 mm e 4 kg, válvula de expansão eletrônica, sensor de pressão, controle individual de temperatura por microprocessador para regulação do fluxo de refrigerante, admissão de ar exterior, pré-filtro, controle individual das lâminas com três modos: fluxo standard, fluxo duplo alternativo e ciclo oscilatório, bomba e mangueira de drenagem, com elevação até 850 mm. (material) | 1.000 | 1964.00 | 1964.00 |
| mt42tsb600b | Un | Controle remoto sem fios, modelo RBC-AX32U(W)-E "TOSHIBA", formado por comando por infravermelhos e receptor para instalação na unidade interior de ar condicionado. (material) | 1.000 | 252.15 | 252.15 |
| mo004 | h | Oficial de 1ª instalador de ar condicionado. (mão de obra) | 1.157 | 6.40 | 7.40 |
| mo102 | h | Ajudante de instalador de ar condicionado. (mão de obra) | 1.157 | 3.83 | 4.43 |
| % | % | Custos diretos complementares | 2 % | 2227.98 | 44.56 |
|  |  | Custos diretos |  |  | 2272.54 |
