# Derivação de linha frigorífica formada por dois coletores, um para a linha de líquido e outro para a linha de gás, de 4 saídas cada um, modelo RBM-HY1043E "TOSHIBA"

- Propriedade do ficheiro: CYPE INGENIEROS, S.A.
- Formato: FIEBDC-3/2002
- Âmbito geográfico: Brasil
- Custos indiretos: 3.00 %
- Despesas gerais: 13.00 %
- Lucro: 6.00 %
- IVA: 17.00 %

## I Instalações

### IC Aquecimento, climatização e água quente

#### ICP Sistema VRF (Toshiba)

**ICP510** Un Derivação de linha frigorífica formada por dois coletores, um para a linha de líquido e outro para a linha de gás, de 4 saídas cada um, modelo RBM-HY1043E "TOSHIBA".
Fornecimento e instalação de derivação de linha frigorífica formada por dois coletores, um para a linha de líquido e outro para a linha de gás, de 4 saídas cada um, modelo RBM-HY1043E "TOSHIBA". Totalmente montada e ligada.
Inclui: Ligações.
Critério de medição de projeto: Número de unidades previstas, segundo documentação gráfica de Projeto.
Critério de quantitativos de obra: Medir-se-á o número de unidades realmente executadas segundo especificações de Projeto.

| Código | Un | Descrição | Rendimento | Preço | Importância |
|---|---|---|---|---|---|
| mt42tsb530a | Un | Conjunto de dois coletores, um para a linha de líquido e outro para a linha de gás, de 4 saídas cada um, modelo RBM-HY1043E "TOSHIBA", com uma capacidade máxima de unidades interiores ligadas a jusante menor de 39,8 kW. (material) | 1.000 | 226.81 | 226.81 |
| mo004 | h | Oficial de 1ª instalador de ar condicionado. (mão de obra) | 0.058 | 6.40 | 0.37 |
| mo102 | h | Ajudante de instalador de ar condicionado. (mão de obra) | 0.058 | 3.83 | 0.22 |
| % | % | Custos diretos complementares | 2 % | 227.40 | 4.55 |
|  |  | Custos diretos |  |  | 231.95 |
