# Sistema adicional de alimentação com elevação vertical, para caldeira de biomassa

- Propriedade do ficheiro: CYPE INGENIEROS, S.A.
- Formato: FIEBDC-3/2002
- Âmbito geográfico: Brasil
- Moeda: BRL
- Custos indiretos: 3.00 %
- Despesas gerais: 13.00 %
- Lucro: 6.00 %
- IVA: 17.00 %

## I Instalações

### IC Aquecimento, refrigeração, climatização e água quente

#### ICQ Caldeiras de biomassa

**ICQ035** Un Sistema adicional de alimentação com elevação vertical, para caldeira de biomassa.
Sistema adicional de alimentação com elevação vertical e duplo tramo horizontal formado por kit básico para acionamento dos transportadores helicoidais sem-fim, quadro de distribuição, transportadores helicoidais sem-fim formados por tubo 220 mm de diâmetro e parafusos sem-fim sem eixo de 180 mm de diâmetro, um deles horizontal inferior de 4 m de comprimento, outro vertical de 7 m de altura e outro horizontal superior de 2 m de comprimento. Inclusive acessórios para a ligação com o sistema de extração do silo e com a caldeira. Totalmente montado, ligado e testado.
Inclui: Marcação. Ligações dos elementos à rede.
Critério de medição de projeto: Número de unidades previstas, segundo documentação gráfica de Projeto.
Critério de quantitativos de obra: Medir-se-á o número de unidades realmente executadas segundo especificações de Projeto.

| Código | Un | Descrição | Rendimento | Preço | Importância |
|---|---|---|---|---|---|
| mt38cbh196a | Un | Kit básico para acionamento dos transportadores helicoidais sem-fim, formado por 3 motores de 1,5 kW cada um, parafuso sem-fim sem eixo de 180 mm de diâmetro e tubo de 220 mm de diâmetro, interruptores fim de curso e peça de ligação para o sistema de descarga e peças de transição entre transportadores helicoidais sem-fim, para sistema adicional de alimentação com elevação vertical e duplo tramo horizontal. (material) | 1.000 | 45184.32 | 45184.32 |
| mt38cbh215b | Un | Transportador helicoidal sem-fim de 1 m de comprimento, formado por tubo de 220 mm de diâmetro e parafuso sem-fim de 180 mm de diâmetro. (material) | 5.000 | 2128.63 | 10643.15 |
| mt38cbh215c | Un | Transportador helicoidal sem-fim de 1,5 m de comprimento, formado por tubo de 220 mm de diâmetro e parafuso sem-fim de 180 mm de diâmetro. (material) | 4.000 | 2415.93 | 9663.72 |
| mt38cbh072a | Un | Tubo de ligação, para sistema de alimentação de caldeira de biomassa. (material) | 1.000 | 528.89 | 528.89 |
| mt38cbh074b | Un | Ligação de tubo de 195 mm de diâmetro, para sistema de alimentação de caldeira de biomassa. (material) | 3.000 | 528.89 | 1586.67 |
| mt38cbh071c | Un | Abraçadeira para ligação de tubo vertical de 195 mm de diâmetro, para sistema de alimentação de caldeira de biomassa. (material) | 2.000 | 470.12 | 940.24 |
| mt38cbh073b | m | Tubo de 195 mm de diâmetro, para sistema de alimentação de caldeira de biomassa. (material) | 2.000 | 711.72 | 1423.44 |
| mt38cbh025c | Un | Quadro de distribuição para 3 motores. (material) | 1.000 | 12908.88 | 12908.88 |
| mo004 | h | Montador de instalações de calefação. (mão de obra) | 20.378 | 40.91 | 833.66 |
| mo103 | h | Ajudante de montador de instalações de calefação. (mão de obra) | 20.378 | 30.78 | 627.23 |
| % | % | Custos diretos complementares | 2 % | 84340.20 | 1686.80 |
|  |  | Custos diretos |  |  | 86027.00 |
