# Fornecimento e instalação em teto de recuperador entálpico ar-ar

- Propriedade do ficheiro: CYPE INGENIEROS, S.A.
- Formato: FIEBDC-3/2002
- Âmbito geográfico: Brasil
- Moeda: BRL
- Custos indiretos: 3.00 %
- Despesas gerais: 13.00 %
- Lucro: 6.00 %
- IVA: 17.00 %

## I Instalações

### IC Aquecimento, climatização e água quente

#### ICR Sistemas de condução de ar

**ICR113** Un Fornecimento e instalação em teto de recuperador entálpico ar-ar, modelo para montagem horizontal, de dimensões 350x1140x1140 mm, peso 53 kg, vazão de ar a velocidade máxima 500 m³/h, consumo elétrico dos ventiladores 238 W com alimentação monofásica a 230 V, pressão estática a velocidade máxima/mínima 150/99 Pa, pressão sonora a velocidade máxima/mínima a 1,5 m 34/31 dBA, eficiência térmica a velocidade máxima/mínima 76,5/78%, diámetro dos dutos 200 mm, ligável a uma rede TCC-Link, com alteração de modo automático de operação de recuperação a free-cooling ou vice-versa e configuração desde o comando à distância da vazão e pressão de ar, rearme automático e alarme de filtros sujos.
Fornecimento e instalação em teto de recuperador entálpico ar-ar, modelo para montagem horizontal, de dimensões 350x1140x1140 mm, peso 53 kg, vazão de ar a velocidade máxima 500 m³/h, consumo elétrico dos ventiladores 238 W com alimentação monofásica a 230 V, pressão estática a velocidade máxima/mínima 150/99 Pa, pressão sonora a velocidade máxima/mínima a 1,5 m 34/31 dBA, eficiência térmica a velocidade máxima/mínima 76,5/78%, diámetro dos dutos 200 mm, ligável a uma rede TCC-Link, com alteração de modo automático de operação de recuperação a free-cooling ou vice-versa e configuração desde o comando à distância da vazão e pressão de ar, rearme automático e alarme de filtros sujos.
Inclui: Marcação. Colocação e fixação. Ligação e verificação do seu correto funcionamento.
Critério de medição de projeto: Número de unidades previstas, segundo documentação gráfica de Projeto.
Critério de quantitativos de obra: Medir-se-á o número de unidades realmente executadas segundo especificações de Projeto.

| Código | Un | Descrição | Rendimento | Preço | Importância |
|---|---|---|---|---|---|
| mt42tsb305d | Un | Recuperador entálpico ar-ar, modelo para montagem horizontal, de dimensões 350x1140x1140 mm, peso 53 kg, vazão de ar a velocidade máxima 500 m³/h, consumo elétrico dos ventiladores 238 W com alimentação monofásica a 230 V, pressão estática a velocidade máxima/mínima 150/99 Pa, pressão sonora a velocidade máxima/mínima a 1,5 m 34/31 dBA, eficiência térmica a velocidade máxima/mínima 76,5/78%, diámetro dos dutos 200 mm, ligável a uma rede TCC-Link, com alteração de modo automático de operação de recuperação a free-cooling ou vice-versa e configuração desde o comando à distância da vazão e pressão de ar, rearme automático e alarme de filtros sujos. (material) | 1.000 | 8190.64 | 8190.64 |
| mo005 | h | Instalador de ar condicionado. (mão de obra) | 0.835 | 25.36 | 21.18 |
| mo104 | h | Ajudante de instalador de ar condicionado. (mão de obra) | 0.835 | 19.36 | 16.17 |
| % | % | Custos diretos complementares | 2 % | 8227.99 | 164.56 |
|  |  | Custos diretos |  |  | 8392.55 |
