# Fornecimento e instalação em teto de recuperador entálpico ar-ar

- Propriedade do ficheiro: CYPE INGENIEROS, S.A.
- Formato: FIEBDC-3/2002
- Âmbito geográfico: Brasil
- Moeda: BRL
- Custos indiretos: 3.00 %
- Despesas gerais: 13.00 %
- Lucro: 6.00 %
- IVA: 17.00 %

## I Instalações

### IC Aquecimento, climatização e água quente

#### ICR Sistemas de condução de ar

**ICR114** Un Fornecimento e instalação em teto de recuperador entálpico ar-ar, com bateria de expansão direta, modelo para montagem horizontal, de dimensões 430x1189x1739 mm, peso 101 kg, vazão de ar a velocidade extra-alta/alta/baixa 950/950/820 m³/h, consumo elétrico a velocidade extra-alta/alta/baixa 550/545/485 W com alimentação monofásica a 230 V, pressão estática a velocidade extra-alta/alta/baixa 135/120/105 Pa, pressão sonora a velocidade extra-alta/alta/baixa a 1,5 m 43/42/40 dBA, eficiência térmica a velocidade extra-alta/alta/baixa 65,5/65,5/67,5%, potência frigorífica 8,25 kW (temperatura de bulbo seco de ar interior 27°C, temperatura de bulbo úmido de ar interior 19°C, temperatura de bulbo seco do ar exterior 35°C), potência calorífica 10,92 kW (temperatura de bulbo seco de ar interior 20°C, temperatura de bulbo seco do ar exterior 7°C, temperatura de bulbo úmido do ar exterior 6°C), diámetro dos dutos 250 mm.
Fornecimento e instalação em teto de recuperador entálpico ar-ar, com bateria de expansão direta, modelo para montagem horizontal, de dimensões 430x1189x1739 mm, peso 101 kg, vazão de ar a velocidade extra-alta/alta/baixa 950/950/820 m³/h, consumo elétrico a velocidade extra-alta/alta/baixa 550/545/485 W com alimentação monofásica a 230 V, pressão estática a velocidade extra-alta/alta/baixa 135/120/105 Pa, pressão sonora a velocidade extra-alta/alta/baixa a 1,5 m 43/42/40 dBA, eficiência térmica a velocidade extra-alta/alta/baixa 65,5/65,5/67,5%, potência frigorífica 8,25 kW (temperatura de bulbo seco de ar interior 27°C, temperatura de bulbo úmido de ar interior 19°C, temperatura de bulbo seco do ar exterior 35°C), potência calorífica 10,92 kW (temperatura de bulbo seco de ar interior 20°C, temperatura de bulbo seco do ar exterior 7°C, temperatura de bulbo úmido do ar exterior 6°C), diámetro dos dutos 250 mm.
Inclui: Marcação. Colocação e fixação. Ligação com a rede elétrica. Ligação da unidade às linhas frigoríficas. Verificação do seu correto funcionamento.
Critério de medição de projeto: Número de unidades previstas, segundo documentação gráfica de Projeto.
Critério de quantitativos de obra: Medir-se-á o número de unidades realmente executadas segundo especificações de Projeto.

| Código | Un | Descrição | Rendimento | Preço | Importância |
|---|---|---|---|---|---|
| mt42tsb307c | Un | Recuperador entálpico ar-ar, com bateria de expansão direta, modelo para montagem horizontal, de dimensões 430x1189x1739 mm, peso 101 kg, vazão de ar a velocidade extra-alta/alta/baixa 950/950/820 m³/h, consumo elétrico a velocidade extra-alta/alta/baixa 550/545/485 W com alimentação monofásica a 230 V, pressão estática a velocidade extra-alta/alta/baixa 135/120/105 Pa, pressão sonora a velocidade extra-alta/alta/baixa a 1,5 m 43/42/40 dBA, eficiência térmica a velocidade extra-alta/alta/baixa 65,5/65,5/67,5%, potência frigorífica 8,25 kW (temperatura de bulbo seco de ar interior 27°C, temperatura de bulbo úmido de ar interior 19°C, temperatura de bulbo seco do ar exterior 35°C), potência calorífica 10,92 kW (temperatura de bulbo seco de ar interior 20°C, temperatura de bulbo seco do ar exterior 7°C, temperatura de bulbo úmido do ar exterior 6°C), diámetro dos dutos 250 mm. (material) | 1.000 | 23576.76 | 23576.76 |
| mo005 | h | Instalador de ar condicionado. (mão de obra) | 1.252 | 25.36 | 31.75 |
| mo104 | h | Ajudante de instalador de ar condicionado. (mão de obra) | 1.252 | 19.36 | 24.24 |
| % | % | Custos diretos complementares | 2 % | 23632.75 | 472.66 |
|  |  | Custos diretos |  |  | 24105.41 |
