# Equipamento para aquecimento e refrigeração

- Propriedade do ficheiro: CYPE INGENIEROS, S.A.
- Formato: FIEBDC-3/2002
- Âmbito geográfico: Brasil
- Moeda: BRL
- Custos indiretos: 3.00 %
- Despesas gerais: 13.00 %
- Lucro: 6.00 %
- IVA: 17.00 %

## I Instalações

### IC Aquecimento, climatização e água quente

#### ICV Unidades centrais de climatização

**ICV061** Un Equipamento para aquecimento e refrigeração, formado por unidade exterior bomba de calor ar-água para gás R-410A, com compressor tipo DC Inverter, alimentação monofásica (230V/50Hz), potência frigorífica máxima 5,9 kW, EER 4,23 (temperatura de bulbo seco do ar exterior 35°C, temperatura de saída da água 18°C) e módulo hidráulico de interior para aquecimento por resistência elétrica e refrigeração em combinação com unidade exterior bomba de calor, resistência elétrica de 2, 4, 6 e 9 kW, com ligação hidráulica entre a unidade exterior e a unidade interior, com módulo de controle para um circuito de aquecimento, com sistema de pressurização para um circuito de aquecimento, com bomba de circulação eletrônica Yonos Para RS25/6. Totalmente montado, ligado e colocado em funcionamento pela empresa instaladora para a verificação do seu correto funcionamento.
Equipamento para aquecimento e refrigeração, formado por unidade exterior bomba de calor ar-água para gás R-410A, com compressor tipo DC Inverter, alimentação monofásica (230V/50Hz), potência frigorífica máxima 5,9 kW, EER 4,23 (temperatura de bulbo seco do ar exterior 35°C, temperatura de saída da água 18°C) e módulo hidráulico de interior para aquecimento por resistência elétrica e refrigeração em combinação com unidade exterior bomba de calor, resistência elétrica de 2, 4, 6 e 9 kW, com ligação hidráulica entre a unidade exterior e a unidade interior, com módulo de controle para um circuito de aquecimento, com sistema de pressurização para um circuito de aquecimento, com bomba de circulação eletrônica Yonos Para RS25/6. Totalmente montado, ligado e colocado em funcionamento pela empresa instaladora para a verificação do seu correto funcionamento.
Inclui: Marcação do equipamento. Colocação e fixação do equipamento e dos seus acessórios. Ligação com as redes de abastecimento de água, elétrica e de coleta de condensados. Colocação em funcionamento.
Critério de medição de projeto: Número de unidades previstas, segundo documentação gráfica de Projeto.
Critério de quantitativos de obra: Medir-se-á o número de unidades realmente executadas segundo especificações de Projeto.

| Código | Un | Descrição | Rendimento | Preço | Importância |
|---|---|---|---|---|---|
| mt42jun030aa | Un | Unidade exterior bomba de calor ar-água para gás R-410A, com compressor tipo DC Inverter, alimentação monofásica (230V/50Hz), potência frigorífica máxima 5,9 kW, EER 4,23 (temperatura de bulbo seco do ar exterior 35°C, temperatura de saída da água 18°C), pressão sonora 54 dBA, limite de funcionamento desde 15 até 45°C, temperatura mínima de impulsão 7°C, temperatura máxima de impulsão 62°C, dimensões 1380x930x440 mm, peso 67 kg. (material) | 1.000 | 19242.95 | 19242.95 |
| mt42jun036a | Un | Módulo hidráulico de interior para aquecimento por resistência elétrica e refrigeração em combinação com unidade exterior bomba de calor, resistência elétrica de 2, 4, 6 e 9 kW, vaso de expansão de 10 litros, pressão máxima de aquecimento 3 bar, dimensões 700x485x386 mm, peso 35 kg. (material) | 1.000 | 7549.47 | 7549.47 |
| mt38cqj600a | Un | Sistema de pressurização para um circuito de aquecimento, com bomba de circulação eletrônica Yonos Para RS25/6, de 278x290x190 mm, com ligações de 25 mm de diâmetro. (material) | 1.000 | 1969.43 | 1969.43 |
| mt37sve010d | Un | Registro de esfera de latão niquelado para enroscar de 1". (material) | 4.000 | 26.65 | 106.60 |
| mo005 | h | Instalador de ar condicionado. (mão de obra) | 2.082 | 25.36 | 52.80 |
| mo104 | h | Ajudante de instalador de ar condicionado. (mão de obra) | 2.082 | 19.36 | 40.31 |
| % | % | Custos diretos complementares | 2 % | 28961.56 | 579.23 |
|  |  | Custos diretos |  |  | 29540.79 |
