# Unidade água-água bomba de calor geotérmica

- Propriedade do ficheiro: CYPE INGENIEROS, S.A.
- Formato: FIEBDC-3/2002
- Âmbito geográfico: Brasil
- Moeda: BRL
- Custos indiretos: 3.00 %
- Despesas gerais: 13.00 %
- Lucro: 6.00 %
- IVA: 17.00 %

## I Instalações

### IC Aquecimento, climatização e água quente

#### ICV Unidades centrais de climatização

**ICV204** Un Unidade água-água bomba de calor geotérmica, para aquecimento, produção de água quente e refrigeração passiva, alimentação trifásica a 400 V, potência sonora 46 dBA, dimensões 596x690x1845 mm, peso 229 kg.
Fornecimento e instalação de unidade água-água bomba de calor geotérmica, para aquecimento, produção de água quente e refrigeração passiva, alimentação trifásica a 400 V, potência sonora 46 dBA, dimensões 596x690x1845 mm, peso 229 kg, para gás refrigerante R-407C, com bombas de circulação de vazão variável classe de eficiência energética A para os circuitos primário e secundário, compressor de tipo scroll, controle de equilíbrio energético, ecrã de informação gráfica, resistência elétrica seleccionável para 3, 6 ou 9 kW, permutadores de aço inoxidável para produção de água quente e aquecimento, válvulas motorizadas de 3 vias, reservatório com permutador de água quente de 180 l de capacidade, permutador de placas para refrigeração passiva, sondas de temperatura, pressostato, filtro, manômetros, válvula de segurança e válvulas de secionamento. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42bci050p | Un | Unidade água-água bomba de calor geotérmica, para aquecimento, produção de água quente e refrigeração passiva, alimentação trifásica a 400 V, potência sonora 46 dBA, dimensões 596x690x1845 mm, peso 229 kg, para gás refrigerante R-407C, com bombas de circulação de vazão variável classe de eficiência energética A para os circuitos primário e secundário, compressor de tipo scroll, controle de equilíbrio energético, ecrã de informação gráfica, resistência elétrica seleccionável para 3, 6 ou 9 kW, permutadores de aço inoxidável para produção de água quente e aquecimento, válvulas motorizadas de 3 vias, reservatório com permutador de água quente de 180 l de capacidade, permutador de placas para refrigeração passiva, sondas de temperatura, pressostato, filtro, manômetros, válvula de segurança e válvulas de secionamento. (material) | 1.000 | 49756.18 | 49756.18 |
| mt42www050 | Un | Termômetro bimetálico, diâmetro de esfera de 100 mm, com tomada vertical, com bainha de 1/2", escala de temperatura de 0 a 120°C. (material) | 2.000 | 96.78 | 193.56 |
| mt37sve010d | Un | Registro de esfera de latão niquelado para enroscar de 1". (material) | 4.000 | 32.26 | 129.04 |
| mt37sve010c | Un | Registro de esfera de latão niquelado para enroscar de 3/4". (material) | 2.000 | 19.55 | 39.10 |
| mo005 | h | Instalador de ar condicionado. (mão de obra) | 10.733 | 24.05 | 258.13 |
| mo104 | h | Ajudante de instalador de ar condicionado. (mão de obra) | 10.733 | 19.33 | 207.47 |
| % | % | Custos diretos complementares | 2 % | 50583.48 | 1011.67 |
|  |  | Custos diretos |  |  | 51595.15 |
