# Controle centralizado "DAIKIN"

- Propriedade do ficheiro: CYPE INGENIEROS, S.A.
- Formato: FIEBDC-3/2002
- Âmbito geográfico: Brasil
- Custos indiretos: 3.00 %
- Despesas gerais: 13.00 %
- Lucro: 6.00 %
- IVA: 17.00 %

## I Instalações

### IC Aquecimento, climatização e água quente

#### ICY Sistema VRV (Daikin)

**ICY500** Un Controle centralizado "DAIKIN", para sistema VRV (Volume de Refrigerante Variável) com unidades ligadas através de bus de controle DIII-net, com um máximo de 64 unidades interiores, constituído por consola de controle centralizado do arranque e paragem individual ou por grupos de até 64 unidades interiores e até 10 módulos de unidades exteriores, modelo DCS302C51, caixa para embutir consola de controle centralizado, modelo KJB212A.
Fornecimento e instalação de controle centralizado "DAIKIN", para sistema VRV (Volume de Refrigerante Variável) com unidades ligadas através de bus de controle DIII-net, com um máximo de 64 unidades interiores, constituído por consola de controle centralizado do arranque e paragem individual ou por grupos de até 64 unidades interiores e até 10 módulos de unidades exteriores, modelo DCS302C51, caixa para embutir consola de controle centralizado, modelo KJB212A. Totalmente montado, ligado e testado.
Inclui: Marcação. Colocação e fixação dos elementos. Ligações.
Critério de medição de projeto: Número de unidades previstas, segundo documentação gráfica de Projeto.
Critério de quantitativos de obra: Medir-se-á o número de unidades realmente executadas segundo especificações de Projeto.

| Código | Un | Descrição | Rendimento | Preço | Importância |
|---|---|---|---|---|---|
| mt42dai700a | Un | Consola de controle centralizado do arranque e paragem individual ou por grupos de até 64 unidades interiores e até 10 módulos de unidades exteriores, modelo DCS302C51 "DAIKIN", com ajuste do ponto de refêrencia, alteração de velocidade do ventilador, modo de funcionamento, visualização e rearme de sinal de filtro, direção do deflector em impulsão de ar (unidades cassete, de parede, de piso e horizontais de teto), estado de avaria e código de erro, dimensões 120x180x16 mm e alimentação monofásica a 230 V, para sistema VRV (Volume de Refrigerante Variável). (material) | 1.000 | 2516.46 | 2516.46 |
| mt42dai711a | Un | Caixa para embutir consola de controle centralizado, modelo KJB212A "DAIKIN". (material) | 1.000 | 88.70 | 88.70 |
| mo004 | h | Oficial de 1ª instalador de ar condicionado. (mão de obra) | 1.157 | 6.40 | 7.40 |
| mo102 | h | Ajudante de instalador de ar condicionado. (mão de obra) | 1.157 | 3.83 | 4.43 |
| % | % | Custos diretos complementares | 2 % | 2616.99 | 52.34 |
|  |  | Custos diretos |  |  | 2669.33 |
