# Botão pulsador estanque com grau de proteção IP44

- Propriedade do ficheiro: CYPE INGENIEROS, S.A.
- Formato: FIEBDC-3/2002
- Âmbito geográfico: Brasil
- Moeda: BRL
- Custos indiretos: 3.00 %
- Despesas gerais: 13.00 %
- Lucro: 6.00 %
- IVA: 17.00 %

## I Instalações

### IE Elétricas

#### IEM Mecanismos

**IEM051** Un Botão pulsador estanque com grau de proteção IP44, unipolar (1P), de intensidade atribuída 10 AX, tensão atribuída 250 V, gama básica formado por mecanismo para botão pulsador unipolar (1P), kit de juntas para obter um grau de proteção IP44 e tecla basculante para botão pulsador de material termoplástico cor branca acabamento brilhante; instalação embutida.
Botão pulsador estanque com grau de proteção IP44, unipolar (1P), de intensidade atribuída 10 AX, tensão atribuída 250 V, gama básica formado por mecanismo para botão pulsador unipolar (1P), kit de juntas para obter um grau de proteção IP44 e tecla basculante para botão pulsador de material termoplástico cor branca acabamento brilhante; instalação embutida.
Inclui: Montagem, ligação e verificação do seu correto funcionamento.
Critério de medição de projeto: Número de unidades previstas, segundo documentação gráfica de Projeto.
Critério de quantitativos de obra: Medir-se-á o número de unidades realmente executadas segundo especificações de Projeto.
Critérios considerados na determinação do preço da unidade de obra: O preço não inclui a caixa para mecanismo embutido nem o espelho.

| Código | Un | Descrição | Rendimento | Preço | Importância |
|---|---|---|---|---|---|
| mt33gir030a | Un | Mecanismo para botão pulsador unipolar (1P), intensidade atribuída 10 AX, tensão atribuída 250 V, para embutir. (material) | 1.000 | 29.59 | 29.59 |
| mt33gir032a | Un | Kit de juntas para obter um grau de proteção IP44, para interruptor, interruptor paralelo ou botão pulsador. (material) | 1.000 | 14.53 | 14.53 |
| mt33gir031aab | Un | Tecla basculante para botão pulsador de material termoplástico cor branca acabamento brilhante. (material) | 1.000 | 10.66 | 10.66 |
| mo003 | h | Eletricista. (mão de obra) | 0.208 | 25.85 | 5.38 |
| % | % | Custos diretos complementares | 2 % | 60.16 | 1.20 |
|  |  | Custos diretos |  |  | 61.36 |
