# Luminária tipo Downlight. Instalação em superfície

- Propriedade do ficheiro: CYPE INGENIEROS, S.A.
- Formato: FIEBDC-3/2002
- Âmbito geográfico: Brasil
- Moeda: BRL
- Custos indiretos: 3.00 %
- Despesas gerais: 13.00 %
- Lucro: 6.00 %
- IVA: 17.00 %

## I Instalações

### II Iluminação

#### III Interior

**III110** Un Luminária tipo Downlight. Instalação em superfície.
Luminária circular de teto Downlight, de 240 mm de diâmetro e 150 mm de altura, para 2 lâmpadas fluorescentes compactas duplas TC-D de 26 W; corpo interior de chapa de aço, acabamento termoesmaltado, de cor branca; refletor de alumínio com acabamento especular; isolamento classe F. Instalação em superfície. Inclusive lâmpadas.
Inclui: Marcação. Montagem, ligação e verificação do seu correto funcionamento.
Critério de medição de projeto: Número de unidades previstas, segundo documentação gráfica de Projeto.
Critério de quantitativos de obra: Medir-se-á o número de unidades realmente executadas segundo especificações de Projeto.

| Código | Un | Descrição | Rendimento | Preço | Importância |
|---|---|---|---|---|---|
| mt34lyd010d | Un | Luminária circular de teto Downlight, de 240 mm de diâmetro e 150 mm de altura, para 2 lâmpadas fluorescentes compactas duplas TC-D de 26 W; corpo interior de chapa de aço, acabamento termoesmaltado, de cor branca; refletor de alumínio com acabamento especular; isolamento classe F. (material) | 1.000 | 1397.08 | 1397.08 |
| mt34tuf020o | Un | Lâmpada fluorescente compacta TC-D de 26 W. (material) | 2.000 | 34.42 | 68.84 |
| mo003 | h | Eletricista. (mão de obra) | 0.157 | 34.98 | 5.49 |
| mo102 | h | Ajudante de eletricista. (mão de obra) | 0.157 | 30.09 | 4.72 |
| % | % | Custos diretos complementares | 2 % | 1476.13 | 29.52 |
|  |  | Custos diretos |  |  | 1505.65 |
