# Luminária embutida

- Propriedade do ficheiro: CYPE INGENIEROS, S.A.
- Formato: FIEBDC-3/2002
- Âmbito geográfico: Brasil
- Moeda: BRL
- Custos indiretos: 3.00 %
- Despesas gerais: 13.00 %
- Lucro: 6.00 %
- IVA: 17.00 %

## I Instalações

### II Iluminação

#### III Interior

**III130** Un Luminária embutida.
Luminária quadrada modular, de 596x596x91 mm, para 3 lâmpadas fluorescentes TL de 18 W, com corpo de luminária de chapa de aço acabamento lacado, de cor branca e lâminas transversais estriadas; refletor de alumínio, acabamento brilhante; balastro magnético; proteção IP20 e isolamento classe F. Instalação embutida. Inclusive lâmpadas.
Critérios considerados na determinação do preço da unidade de obra: O preço não inclui os trabalhos auxiliares de pedreiro para instalações.
Inclui: Marcação. Montagem, ligação e verificação do seu correto funcionamento.
Critério de medição de projeto: Número de unidades previstas, segundo documentação gráfica de Projeto.
Critério de quantitativos de obra: Medir-se-á o número de unidades realmente executadas segundo especificações de Projeto.

| Código | Un | Descrição | Rendimento | Preço | Importância |
|---|---|---|---|---|---|
| mt34lam010cp | Un | Luminária quadrada modular, de 596x596x91 mm, para 3 lâmpadas fluorescentes TL de 18 W, com corpo de luminária de chapa de aço acabamento lacado, de cor branca e lâminas transversais estriadas; refletor de alumínio, acabamento brilhante; balastro magnético; proteção IP20 e isolamento classe F, para embutir. (material) | 1.000 | 532.29 | 532.29 |
| mt34tuf010k | Un | Tubo fluorescente TL de 18 W. (material) | 3.000 | 48.28 | 144.84 |
| mo003 | h | Eletricista. (mão de obra) | 0.417 | 27.88 | 11.63 |
| mo102 | h | Ajudante de eletricista. (mão de obra) | 0.417 | 21.70 | 9.05 |
| % | % | Custos diretos complementares | 2 % | 697.81 | 13.96 |
|  |  | Custos diretos |  |  | 711.77 |
