# Calha em T de barro cozido

- Propriedade do ficheiro: CYPE INGENIEROS, S.A.
- Formato: FIEBDC-3/2002
- Programa: Executar Gerador de preços em HTML
- Âmbito geográfico: Brasil
- Custos indiretos: 0.03 %
- Despesas gerais: 13.00 %
- Lucro: 6.00 %
- IVA: 17.00 %

## I Instalações

### IS Drenagem de águas

#### ISC Calhas

**ISC015** m Calha em T de barro cozido.
Fornecimento e montagem da calha em T de barro cozido, para recolha de águas, formada por peças fixadas através de argamassa de cimento M-10, com um caimento mínima de 0,5%. Inclusive parte proporcional de peças especiais, arremates finais do mesmo material e peças de ligação a tubos de queda. Totalmente montada, ligada e testada.
Inclui: Marcação do traçado da calha. Montagem das peças, partindo do ponto de escoamento. União das peças. Ligação aos tubos de queda.
Critério de medição de projeto: Comprimento medido segundo documentação gráfica de Projeto.
Critério de quantitativos de obra: Medir-se-á o comprimento realmente executado segundo especificações de Projeto.

| Código | Un | Descrição | Rendimento | Preço | Importância |
|---|---|---|---|---|---|
| mt36cba010a | Un | Calha em T de barro cozido, circular, de 25 cm de comprimento. (material) | 6.000 | 3.92 | 23.52 |
| mt36cba011a | Un | Calha em T de barro cozido com tampa, circular, de 25 cm de comprimento. (material) | 5.500 | 4.17 | 22.94 |
| mt36cba012a | Un | Peça de conexão de calha em T de barro cozido, circular, a tubo de queda, de 25 cm de comprimento. (material) | 0.200 | 10.49 | 2.10 |
| mt09mor010e | m³ | Argamassa de cimento CEM II/B-L 32,5 N tipo M-10, confeccionada em obra com 320 kg/m³ de cimento e uma proporção em volume 1/4. (material) | 0.020 | 136.68 | 2.73 |
| mt36cba030 | Un | Material auxiliar para calhas e tubos de queda de instalações de evacuação de material cerâmico. (material) | 0.250 | 1.86 | 0.47 |
| mo007 | h | Oficial de 1ª encanador. (mão de obra) | 1.387 | 6.40 | 8.88 |
| mo099 | h | Ajudante de encanador. (mão de obra) | 1.387 | 3.83 | 5.31 |
| % | % | Custos diretos complementares | 2 % | 65.95 | 1.32 |
|  |  | Custos diretos |  |  | 67.27 |
