# Duto oval de parede simples helicoidal de aço galvanizado, de 475x165 mm e 0,6 mm de espessura

- Propriedade do ficheiro: CYPE INGENIEROS, S.A.
- Formato: FIEBDC-3/2002
- Âmbito geográfico: Brasil
- Custos indiretos: 3.00 %
- Despesas gerais: 13.00 %
- Lucro: 6.00 %
- IVA: 16.00 %

## I Instalações

### IS Drenagem de águas

#### ISG Ventilação mecânica para garagens

**ISG028** m Duto oval de parede simples helicoidal de aço galvanizado, de 475x165 mm e 0,6 mm de espessura.
Inclui: Marcação do traçado dos dutos. Marcação e posterior ancoragem dos suportes dos dutos. Montagem e fixação de dutos. Ligações entre a rede de dutos e os ventiladores ou caixas de ventilação.

| Código | Un | Descrição | Rendimento | Preço | Importância |
|---|---|---|---|---|---|
| mt42coa100ha | m | Duto oval de parede simples helicoidal de aço galvanizado, de 475x165 mm e 0,6 mm de espessura, com reforços, fornecida em tramos de 3 m, para instalações de ventilação e climatização. (material) | 1.050 | 61.34 | 64.41 |
| mt42coa190h | Un | Repercussão, por m, de material auxiliar para fixação de dutos ovais de ar de 475x165 mm em instalações de ventilação e climatização. (material) | 1.000 | 7.59 | 7.59 |
| op00ato010 |  | Parafusadeira. | 1.000 | 0.00 | 0.00 |
| op00mar010 |  | Martelo. | 1.000 | 0.00 | 0.00 |
| op00tal010 |  | Furadeira. | 1.000 | 0.00 | 0.00 |
| mo011 | h | Oficial de 1ª montador de dutos de chapa metálica. (mão de obra) | 0.058 | 5.81 | 0.34 |
| mo079 | h | Ajudante de montador de dutos de chapa metálica. (mão de obra) | 0.058 | 3.49 | 0.20 |
| % | % | Custos diretos complementares | 2 % | 72.54 | 1.45 |
|  |  | Custos diretos |  |  | 73.99 |
