# Duto circular de chapa de aço galvanizado de parede simples lisa, de 100 mm de diâmetro e 0,6 mm de espessura da chapa, colocada em posição horizontal, para instalação de ventilação

- Propriedade do ficheiro: CYPE INGENIEROS, S.A.
- Formato: FIEBDC-3/2002
- Âmbito geográfico: Brasil
- Custos indiretos: 3.00 %
- Despesas gerais: 13.00 %
- Lucro: 6.00 %
- IVA: 16.00 %

## I Instalações

### IS Drenagem de águas

#### ISV Dutos de admissão e extração para ventilação

**ISV020** m Duto circular de chapa de aço galvanizado de parede simples lisa, de 100 mm de diâmetro e 0,6 mm de espessura da chapa, colocada em posição horizontal, para instalação de ventilação.
Inclui: Marcação do traçado do duto. Colocação de tubos, acessórios e peças especiais. Colocação e fixação de tubos, acessórios e peças especiais. Realização de ensaios.

| Código | Un | Descrição | Rendimento | Preço | Importância |
|---|---|---|---|---|---|
| mt20cvg410a | Un | Material auxiliar para montagem e fixação dos dutos de chapa de aço galvanizado de parede simples lisa, de 100 mm de diâmetro. (material) | 1.000 | 0.25 | 0.25 |
| mt20cvg010ad | m | Tubo de chapa de aço galvanizado de parede simples lisa, auto-conectável macho-fêmea, de 100 mm de diâmetro e 0,6 mm de espessura da chapa, fornecido em tramos de 1 m, com o preço incrementado em 15% relativamente a acessórios e peças especiais. (material) | 1.000 | 5.67 | 5.67 |
| op00ato010 |  | Parafusadeira. | 1.000 | 0.00 | 0.00 |
| op00mar010 |  | Martelo. | 1.000 | 0.00 | 0.00 |
| op00tal010 |  | Furadeira. | 1.000 | 0.00 | 0.00 |
| mo011 | h | Oficial de 1ª montador de dutos de chapa metálica. (mão de obra) | 0.146 | 5.81 | 0.85 |
| mo079 | h | Ajudante de montador de dutos de chapa metálica. (mão de obra) | 0.073 | 3.49 | 0.25 |
| % | % | Custos diretos complementares | 2 % | 7.02 | 0.14 |
|  |  | Custos diretos |  |  | 7.16 |
