# Duto flexível de parede dupla de alumínio/poliéster com isolamento acústico, de 125 mm de diâmetro interior, para instalação de ventilação

- Propriedade do ficheiro: CYPE INGENIEROS, S.A.
- Formato: FIEBDC-3/2002
- Âmbito geográfico: Brasil
- Custos indiretos: 3.00 %
- Despesas gerais: 13.00 %
- Lucro: 6.00 %
- IVA: 16.00 %

## I Instalações

### IS Drenagem de águas

#### ISV Dutos de admissão e extração para ventilação

**ISV360** m Duto flexível de parede dupla de alumínio/poliéster com isolamento acústico, de 125 mm de diâmetro interior, para instalação de ventilação.
Inclui: Marcação do traçado do duto. Colocação de tubos, acessórios e peças especiais. Colocação e fixação de tubos, acessórios e peças especiais.

| Código | Un | Descrição | Rendimento | Preço | Importância |
|---|---|---|---|---|---|
| mt20cfi420a | Un | Material auxiliar para montagem e fixação dos dutos flexíveis de parede dupla de alumínio/poliéster com isolamento acústico, de 125 mm de diâmetro interior. (material) | 1.000 | 0.57 | 0.57 |
| mt20cfi020ac | m | Tubo flexível de parede dupla com isolamento acústico, composto por parede interior de alumínio perfurado, poliéster e cabo de aço em espiral de 125 mm de diâmetro, parede exterior de alumínio e poliéster reforçado com malha de fibra de vidro e isolamento acústico entre paredes através de fibra de vidro de 25 mm de espessura, intervalo de temperatura de trabalho de -30 a 200°C, com o preço incrementado em 10% relativamente a acessórios e peças especiais. (material) | 1.000 | 12.53 | 12.53 |
| mo009 | h | Oficial de 1ª montador. (mão de obra) | 0.202 | 5.81 | 1.17 |
| mo075 | h | Ajudante de montador. (mão de obra) | 0.101 | 3.49 | 0.35 |
| % | % | Custos diretos complementares | 2 % | 14.62 | 0.29 |
|  |  | Custos diretos |  |  | 14.91 |
