# Terminal de ventilação, de parede

- Propriedade do ficheiro: CYPE INGENIEROS, S.A.
- Formato: FIEBDC-3/2002
- Âmbito geográfico: Brasil
- Moeda: BRL
- Custos indiretos: 3.00 %
- Despesas gerais: 13.00 %
- Lucro: 6.00 %
- IVA: 17.00 %

## I Instalações

### IV Ventilação

#### IVM Ventilação mecânica

**IVM028** Un Terminal de ventilação, de parede.
Boca de ventilação de aço inoxidável, para duto de 160 mm de diâmetro, com embelezador com viseira contra a chuva e rede de proteção contra a entrada de folhas e pássaros.
Inclui: Marcação. Colocação.
Critério de medição de projeto: Número de unidades previstas, segundo documentação gráfica de Projeto.
Critério de quantitativos de obra: Medir-se-á o número de unidades realmente executadas segundo especificações de Projeto.

| Código | Un | Descrição | Rendimento | Preço | Importância |
|---|---|---|---|---|---|
| mt42svi510b | Un | Boca de ventilação de aço inoxidável, para duto de 160 mm de diâmetro, com embelezador com viseira contra a chuva e rede de proteção contra a entrada de folhas e pássaros. (material) | 1.000 | 390.54 | 390.54 |
| mo005 | h | Instalador de ar condicionado. (mão de obra) | 0.157 | 40.91 | 6.42 |
| mo104 | h | Ajudante de instalador de ar condicionado. (mão de obra) | 0.157 | 30.78 | 4.83 |
| % | % | Custos diretos complementares | 2 % | 401.79 | 8.04 |
|  |  | Custos diretos |  |  | 409.83 |
