# Porta de entrada na habitação de painel maciço decorado, realizado à base de espuma de PVC rígido e estrutura celular uniforme, de uma folha de abrir, dimensões 900x2100 mm, e contramarco

- Propriedade do ficheiro: CYPE INGENIEROS, S.A.
- Formato: FIEBDC-3/2002
- Âmbito geográfico: Brasil
- Custos indiretos: 3.00 %
- Despesas gerais: 13.00 %
- Lucro: 6.00 %
- IVA: 17.00 %

## L Esquadrias, vidros e proteções solares

### LP Portas

#### LPC De PVC

**LPC030** Un Porta de entrada na habitação de painel maciço decorado, realizado à base de espuma de PVC rígido e estrutura celular uniforme, de uma folha de abrir, dimensões 900x2100 mm, e contramarco.
Fornecimento e montagem de porta de entrada na habitação de painel maciço decorado, realizado à base de espuma de PVC rígido e estrutura celular uniforme, de uma folha de abrir, dimensões 900x2100 mm, cor branca, incluindo contramarco de aço galvanizado com ganchos de ancoragem à obra, fechadura de segurança, ferragens, espuma de poliuretano para enchimento da folga entre marco e parede, vedação perimetral de juntas através de um cordão de silicone neutro e ajuste final em obra. Elaborada em oficina, com classificação à permeabilidade ao ar, à estanqueidade à água e à resistência à carga do vento. Totalmente montada e testada.
Inclui: Colocação do contramarco. Colocação da porta. Ajuste final da folha. Vedação de juntas perimetrais.
Critério de medição de projeto: Número de unidades previstas, segundo documentação gráfica de Projeto.
Critério de quantitativos de obra: Medir-se-á o número de unidades realmente executadas segundo especificações de Projeto.

| Código | Un | Descrição | Rendimento | Preço | Importância |
|---|---|---|---|---|---|
| mt24paa010aa | Un | Porta de entrada na habitação de painel maciço decorado, realizado à base de espuma de PVC rígido e estrutura celular uniforme, de uma folha de abrir, dimensões 900x2100 mm, cor branca. (material) | 1.000 | 501.69 | 501.69 |
| mt26pec015b | Un | Contramarco de aço galvanizado, para porta de entrada de PVC de uma folha, com ganchos de ancoragem à obra. (material) | 1.000 | 30.66 | 30.66 |
| mt13blw110a | Un | Aerossol com 750 cm³ de espuma de poliuretano, de 25 kg/m³ de densidade, 150% de expansão, 18 N/cm² de resistência à tração e 20 N/cm² de resistência à flexão, condutibilidade térmica 0,04 W/(mK), estável de -40°C a 100°C; aplicável com pistola. (material) | 0.100 | 6.09 | 0.61 |
| mt15sja100 | Un | Cartucho de pasta de silicone neutro. (material) | 0.200 | 3.18 | 0.64 |
| op00ato010 |  | Parafusadeira. | 1.000 | 0.00 | 0.00 |
| mo020 | h | Pedreiro. (mão de obra) | 0.564 | 18.71 | 10.55 |
| mo113 | h | Auxiliar de serviços gerais. (mão de obra) | 0.564 | 12.05 | 6.80 |
| mo018 | h | Serralheiro. (mão de obra) | 0.564 | 17.90 | 10.10 |
| mo059 | h | Ajudante de serralheiro. (mão de obra) | 0.282 | 14.51 | 4.09 |
| % | % | Custos diretos complementares | 2 % | 565.14 | 11.30 |
|  |  | Custos diretos |  |  | 576.44 |
