# Porta corta-fogos de abrir

- Propriedade do ficheiro: CYPE INGENIEROS, S.A.
- Formato: FIEBDC-3/2002
- Âmbito geográfico: Brasil
- Custos indiretos: 3.00 %
- Despesas gerais: 13.00 %
- Lucro: 6.00 %
- IVA: 17.00 %

## L Esquadrias, vidros e proteções solares

### LP Portas

#### LPR Corta-fogo

**LPR010** Un Porta corta-fogos de abrir, de aço galvanizado, classe de resistência ao fogo P60, de uma folha, 80x210 cm de vão e altura, com mola de porta de potência regulável de 1 a 2, barra anti-pânico tipo push com manivela na face exterior.
Fornecimento e colocação de porta corta-fogo de abrir, classe de resistência ao fogo P60, de uma folha de 52 mm de espessura, 80x210 cm de vão e altura, formada por 2 chapas de aço galvanizado de 0,8 mm de espessura, acabamento galvanizado, dobradas, ensambladas e montadas, com manta interna isolante de fibra cerâmica, sobre marco de aço galvanizado de 1,2 mm de espessura, inclusive três dobradiças helicoidais, mola de porta de potência regulável de 1 a 2, barra anti-pânico tipo push com manivela na face exterior. Elaborada em oficina, com ajuste e fixação em obra. Totalmente montada e testada.
Inclui: Marcação de pontos de fixação e aprumo do marco. Fixação do marco ao paramento. Vedação de juntas perimetrais. Colocação da folha. Colocação de ferragens de fecho e acessórios.
Critério de medição de projeto: Número de unidades previstas, segundo documentação gráfica de Projeto.
Critério de quantitativos de obra: Medir-se-á o número de unidades realmente executadas segundo especificações de Projeto.

| Código | Un | Descrição | Rendimento | Preço | Importância |
|---|---|---|---|---|---|
| mt26pcf050aa | Un | Porta corta-fogo de abrir, classe de resistência ao fogo P60, de uma folha de 52 mm de espessura, 80x210 cm de vão e altura, formada por 2 chapas de aço galvanizado de 0,8 mm de espessura, acabamento galvanizado, dobradas, ensambladas e montadas, com manta interna isolante de fibra cerâmica, sobre marco de aço galvanizado de 1,2 mm de espessura, inclusive três dobradiças helicoidais. Segundo ABNT NBR 11742. (material) | 1.000 | 104.28 | 104.28 |
| mt26pcf080d | Un | Mola de porta para porta corta-fogo, de potência regulável de 1 a 2, para ângulos de abertura até 180°. (material) | 1.000 | 20.00 | 20.00 |
| mt26pcf060a | Un | Barra anti-pânico para porta corta-fogo de uma folha, tipo push, com manivela na face exterior, segundo ABNT NBR 11785. (material) | 1.000 | 133.19 | 133.19 |
| op00ato010 |  | Parafusadeira. | 1.000 | 0.00 | 0.00 |
| mo020 | h | Pedreiro. (mão de obra) | 0.732 | 18.71 | 13.70 |
| mo077 | h | Ajudante de pedreiro. (mão de obra) | 0.732 | 14.77 | 10.81 |
| % | % | Custos diretos complementares | 2 % | 281.98 | 5.64 |
|  |  | Custos diretos |  |  | 287.62 |
