# Bloco de porta de entrada blindada normalizada

- Propriedade do ficheiro: CYPE INGENIEROS, S.A.
- Formato: FIEBDC-3/2002
- Âmbito geográfico: Brasil
- Custos indiretos: 3.00 %
- Despesas gerais: 13.00 %
- Lucro: 6.00 %
- IVA: 17.00 %

## L Esquadrias, vidros e proteções solares

### LP Portas

#### LPZ Blindadas

**LPZ010** Un Bloco de porta de entrada blindada normalizada, com vão de passagem 85,6 cm e altura de passagem 203 cm, acabamento com painel liso em ambas as faces em madeira de pinho da região e fechadura de segurança com três pontos frontais de fecho (10 linguetas).
Fornecimento e colocação de bloco de porta de entrada na habitação, blindada normalizada, com vão de passagem 85,6 cm e altura de passagem 203 cm. Composto de: folha formada por uma chapa de aço electrogalvanizado, dobrada e reforçada por perfis omega de aço verticais, acabamento com painel liso em ambas as faces em madeira de pinho da região; marco e contramarco de aço electrogalvanizado e pintado a pó de poliéster com oito ganchos de aço anti-alavanca para ancorar ao concreto recobertos com guarnição em ambas as faces; fechadura de segurança de três pontos frontais de fecho (10 linguetas) com cilindro de segurança e vedante de borracha e feltro com fecho automático no solo; dobradiças fabricadas em perfil de aço; perno e esfera de aço inoxidável com rolamentos; visor, maçaneta e puxador; corta-ventos oculto na parte inferior da porta com todas as suas ferragens de pendurar e de segurança restantes. Elaborado em oficina, com ajuste e fixação em obra. Totalmente montado e testado.
Inclui: Colocação do contramarco. Marcação de pontos de fixação e aprumo do marco. Fixação do marco. Vedação de juntas perimetrais. Colocação da folha. Colocação de ferragens de fecho e acessórios.
Critério de medição de projeto: Número de unidades previstas, segundo documentação gráfica de Projeto.
Critério de quantitativos de obra: Medir-se-á o número de unidades realmente executadas segundo especificações de Projeto.

| Código | Un | Descrição | Rendimento | Preço | Importância |
|---|---|---|---|---|---|
| mt22paa010caa | Un | Bloco de porta de entrada blindada normalizada, vão de passagem 85,6 cm e altura de passagem 203 cm, acabamento com painel liso em ambas as faces em madeira de pinho da região, fechadura de segurança de três pontos frontais de fecho (10 linguetas), cilindro de segurança e vedante automático no solo, fornecido com marco e guarnição para ambas as faces; dobradiças fabricadas com perfil de aço; perno e esfera de aço inoxidável com rolamentos; visor, maçaneta e puxador; corta-ventos oculto na parte inferior da porta; e com todas as suas ferragens de pendurar e de segurança restantes. (material) | 1.000 | 413.59 | 413.59 |
| mt22paa020d | Un | Contramarco de aço galvanizado de 160 mm de espessura, para porta blindada de uma folha, com 8 ganchos de aço anti-alavanca. (material) | 1.000 | 30.20 | 30.20 |
| op00ato010 |  | Parafusadeira. | 1.000 | 0.00 | 0.00 |
| mo020 | h | Pedreiro. (mão de obra) | 0.563 | 18.71 | 10.53 |
| mo113 | h | Auxiliar de serviços gerais. (mão de obra) | 0.563 | 12.05 | 6.78 |
| mo017 | h | Carpinteiro. (mão de obra) | 1.352 | 18.49 | 25.00 |
| mo058 | h | Ajudante de carpinteiro. (mão de obra) | 1.352 | 15.11 | 20.43 |
| % | % | Custos diretos complementares | 2 % | 506.53 | 10.13 |
|  |  | Custos diretos |  |  | 516.66 |
