# Persiana de réguas de alumínio injetado de 33 mm de altura, cor branca, equipada com eixo, discos, cápsulas e todos os seus acessórios, com acionamento manual através de cardan con manivela

- Propriedade do ficheiro: CYPE INGENIEROS, S.A.
- Formato: FIEBDC-3/2002
- Âmbito geográfico: Brasil
- Moeda: BRL
- Custos indiretos: 3.00 %
- Despesas gerais: 13.00 %
- Lucro: 6.00 %
- IVA: 17.00 %

## L Esquadrias, vidros e proteções solares

### LS Proteções solares

#### LSP Persianas de enrolar

**LSP010** m² Persiana de réguas de alumínio injetado de 33 mm de altura, cor branca, equipada com eixo, discos, cápsulas e todos os seus acessórios, com acionamento manual através de cardan con manivela.
Persiana de enrolar de réguas de alumínio injetado de 33 mm de altura, cor branca, equipada com eixo, discos, cápsulas e todos os seus acessórios, com acionamento manual através de cardan con manivela, em caixa de persiana já realizada. Totalmente montada e testada.
Inclui: Introdução da persiana pelos perfis guia em todo o comprimento dos mesmos. Encaixe do eixo do rolo nos suportes dispostos na caixa de persiana. Enrolamento da persiana.
Critério de medição de projeto: Superfície da abertura a fechar, medida segundo documentação gráfica de Projeto.
Critério de quantitativos de obra: Medir-se-á, com as dimensões da abertura, a superfície realmente executada segundo especificações de Projeto.

| Código | Un | Descrição | Rendimento | Preço | Importância |
|---|---|---|---|---|---|
| mt25per010a | m² | Persiana de réguas de alumínio injetado, de 33 mm de altura, cor branca, equipada com eixo, discos, cápsulas e todos os seus acessórios. (material) | 1.050 | 99.20 | 104.16 |
| mt24per005b | Un | Kit de manivela e cardan, com acessórios e mecanismos para acionamento manual de persiana de enrolar. (material) | 1.000 | 216.02 | 216.02 |
| op00ato010 |  | Parafusadeira. | 1.000 | 0.00 | 0.00 |
| mo011 | h | Montador. (mão de obra) | 0.135 | 25.85 | 3.49 |
| mo080 | h | Ajudante de montador. (mão de obra) | 0.135 | 20.67 | 2.79 |
| % | % | Custos diretos complementares | 2 % | 326.46 | 6.53 |
|  |  | Custos diretos |  |  | 332.99 |
