# Persiana de réguas de segurança de alumínio extrudido de 60 mm de altura

- Propriedade do ficheiro: CYPE INGENIEROS, S.A.
- Formato: FIEBDC-3/2002
- Âmbito geográfico: Brasil
- Moeda: BRL
- Custos indiretos: 3.00 %
- Despesas gerais: 13.00 %
- Lucro: 6.00 %
- IVA: 17.00 %

## L Esquadrias, vidros e proteções solares

### LS Proteções solares

#### LSP Persianas de enrolar

**LSP010** m² Persiana de réguas de segurança de alumínio extrudido de 60 mm de altura, imitação de madeira, equipada com eixo, discos, cápsulas e todos os seus acessórios, com acionamento manual com fita e recolhedor.
Persiana de enrolar de réguas de segurança de alumínio extrudido de 60 mm de altura, imitação de madeira, equipada com eixo, discos, cápsulas e todos os seus acessórios, com acionamento manual com fita e recolhedor, em caixa de persiana já realizada. Totalmente montada e testada.
Inclui: Introdução da persiana pelos perfis guia em todo o comprimento dos mesmos. Encaixe do eixo do rolo nos suportes dispostos na caixa de persiana. Amarração da fita ao bombo. Enrolamento da persiana. Amarração da fita ao recolhedor. Colocação do recolhedor na caixa correspondente.
Critério de medição de projeto: Superfície da abertura a fechar, medida segundo documentação gráfica de Projeto.
Critério de quantitativos de obra: Medir-se-á, com as dimensões da abertura, a superfície realmente executada segundo especificações de Projeto.

| Código | Un | Descrição | Rendimento | Preço | Importância |
|---|---|---|---|---|---|
| mt25per020f | m² | Persiana de réguas de segurança de alumínio extrudido, de 60 mm de altura, imitação madeira, equipada com eixo, discos, cápsulas e todos os seus acessórios. (material) | 1.050 | 332.47 | 349.09 |
| mt24per005a | Un | Kit de fita e recolhedor, com acessórios e mecanismos para acionamento manual de persiana de enrolar. (material) | 1.000 | 40.51 | 40.51 |
| op00ato010 |  | Parafusadeira. | 1.000 | 0.00 | 0.00 |
| mo011 | h | Montador. (mão de obra) | 0.141 | 25.85 | 3.64 |
| mo080 | h | Ajudante de montador. (mão de obra) | 0.141 | 20.67 | 2.91 |
| % | % | Custos diretos complementares | 2 % | 396.15 | 7.92 |
|  |  | Custos diretos |  |  | 404.07 |
