# Isolamento térmico e proteção preventiva frente ao fogo de recuperadores de calor e chaminés de caixas de fogo

- Propriedade do ficheiro: CYPE INGENIEROS, S.A.
- Formato: FIEBDC-3/2002
- Âmbito geográfico: Brasil
- Custos indiretos: 3.00 %
- Despesas gerais: 13.00 %
- Lucro: 6.00 %
- IVA: 17.00 %

## N Isolamentos e impermeabilizações

### NA Isolamentos

#### NAH Caixas de fogo e recuperadores de calor

**NAH020** Un Isolamento térmico e proteção preventiva frente ao fogo de recuperadores de calor e chaminés de caixas de fogo, formado por kit para o isolamento térmico de recuperador de calor ou chaminé de caixa de fogo de 100x60x75 cm, modelo Kit Chimenea "ROCKWOOL", sem incluir duto, alvenarias nem revestimentos.
Fornecimento e montagem de kit para o isolamento térmico de recuperador de calor ou chaminé de caixa de fogo de 100x60x75 cm, composto por 8 placas de gesso acartonado, com resistência ao fogo EI 30, 10 painéis de lã de rocha Firerock "ROCKWOOL, 7 canais verticais dobrados, 6 canais horizontais, 2 grelhas laterais, 1 cartucho de silicone acrílico, 1 saco de pasta para juntas de placa de gesso, 1 rolo de fita para esquinas para placas de gesso, 1 rolo de fita adesiva de alumínio, 1 rolo de venda para colocar na união de placas de gesso, 10 chapas de aço, 40 buchas e 50 parafusos para fixação da placa à parede, e 30 parafusos rosca-chapa. Incluindo parte proporcional de cortes, fixações e limpeza, sem incluir duto, alvenarias nem revestimentos.
Inclui: Corte e preparação do isolamento. Colocação dos painéis em contato com a parede. Colocação de canais em teto e parede. Colocação dos canais frontais. Corte e preparação das placas de gesso. Colocação das placas. Colocação do isolamento da chaminé. Colocação do painel de separação entre a câmara de descompressão e a câmara de recuperação. Colocação das grelhas de ventilação laterais. Colocação da placa frontal. Enchimento de juntas e limpeza final.
Critério de medição de projeto: Número de unidades previstas, segundo documentação gráfica de Projeto.
Critério de quantitativos de obra: Medir-se-á o número de unidades realmente executadas segundo especificações de Projeto.

| Código | Un | Descrição | Rendimento | Preço | Importância |
|---|---|---|---|---|---|
| mt16lrw140 | Un | Kit para o isolamento térmico de recuperador de calor ou chaminé de caixa de fogo de 100x60x75 cm, composto por 8 placas de gesso acartonado, com resistência ao fogo EI 30, 10 painéis de lã de rocha Firerock "ROCKWOOL, 7 canais verticais dobrados, 6 canais horizontais, 2 grelhas laterais, 1 cartucho de silicone acrílico, 1 saco de pasta para juntas de placa de gesso, 1 rolo de fita para esquinas para placas de gesso, 1 rolo de fita adesiva de alumínio, 1 rolo de venda para colocar na união de placas de gesso, 10 chapas de aço, 40 buchas e 50 parafusos para fixação da placa à parede, e 30 parafusos rosca-chapa. (material) | 1.000 | 470.14 | 470.14 |
| mo053 | h | Oficial de 1ª montador de isolamentos. (mão de obra) | 6.951 | 6.40 | 44.49 |
| mo099 | h | Ajudante de montador de isolamentos. (mão de obra) | 6.951 | 3.83 | 26.62 |
| % | % | Custos diretos complementares | 2 % | 541.25 | 10.83 |
|  |  | Custos diretos |  |  | 552.08 |
