# Isolamento térmico vertical de lajes térreas

- Propriedade do ficheiro: CYPE INGENIEROS, S.A.
- Formato: FIEBDC-3/2002
- Âmbito geográfico: Brasil
- Moeda: BRL
- Custos indiretos: 3.00 %
- Despesas gerais: 13.00 %
- Lucro: 6.00 %
- IVA: 17.00 %

## N Isolamentos e impermeabilizações

### NA Isolamentos térmicos

#### NAK Lajes térreas

**NAK020** m² Isolamento térmico vertical de lajes térreas, formado por painel rígido de poliestireno extrudido, de superfície lisa e borda lateral a meia madeira, de 70 mm de espessura, resistência à compressão >= 300 kPa, resistência térmica 1,95 m²K/W, condutibilidade térmica 0,036 W/(mK), colocado no perímetro da laje térrea, coberto com um filme de polietileno de 0,2 mm de espessura, preparado para receber uma laje térrea de concreto (não incluída neste preço).
Fornecimento e colocação de isolamento térmico vertical de lajes térreas, formado por painel rígido de poliestireno extrudido, de superfície lisa e borda lateral a meia madeira, de 70 mm de espessura, resistência à compressão >= 300 kPa, resistência térmica 1,95 m²K/W, condutibilidade térmica 0,036 W/(mK) e filme de polietileno colocado sobre o isolante como camada separadora, preparado para receber uma laje térrea de concreto (não incluída neste preço). Inclusive parte proporcional de preparação da superfície suporte e cortes do isolamento.
Inclui: Limpeza e preparação da superfície suporte. Preparação do isolamento. Colocação do isolamento sobre o terreno. Colocação do filme de polietileno.
Critério de medição de projeto: Superfície medida segundo documentação gráfica de Projeto.
Critério de quantitativos de obra: Medir-se-á a superfície realmente executada segundo especificações de Projeto.

| Código | Un | Descrição | Rendimento | Preço | Importância |
|---|---|---|---|---|---|
| mt16pxa010ae | m² | Painel rígido de poliestireno extrudido, de superfície lisa e borda lateral a meia madeira, de 70 mm de espessura, resistência à compressão >= 300 kPa, resistência térmica 1,95 m²K/W, condutibilidade térmica 0,036 W/(mK), Euroclasse E de reação ao fogo, com código de designação XPS-EN 13164-T1-CS(10/4)300-DLT(2)5-DS(TH)-WL(T)0,7--FT2. (material) | 1.100 | 30.06 | 33.07 |
| mt16png010d | m² | Filme de polietileno de 0,2 mm de espessura e 184 g/m² de massa superficial. (material) | 1.100 | 1.44 | 1.58 |
| mt16aaa030 | m | Fita autocolante para vedação de juntas. (material) | 0.400 | 1.16 | 0.46 |
| mo054 | h | Montador de isolamentos. (mão de obra) | 0.203 | 29.02 | 5.89 |
| mo101 | h | Ajudante de montador de isolamentos. (mão de obra) | 0.203 | 19.96 | 4.05 |
| % | % | Custos diretos complementares | 2 % | 45.05 | 0.90 |
|  |  | Custos diretos |  |  | 45.95 |
