# Isolamento termo-acústico de pisos flutuantes

- Propriedade do ficheiro: CYPE INGENIEROS, S.A.
- Formato: FIEBDC-3/2002
- Âmbito geográfico: Brasil
- Moeda: BRL
- Custos indiretos: 3.00 %
- Despesas gerais: 13.00 %
- Lucro: 6.00 %
- IVA: 17.00 %

## N Isolamentos e impermeabilizações

### NA Isolamentos térmicos

#### NAL Pisos flutuantes

**NAL030** m² Isolamento termo-acústico de pisos flutuantes, formado por painel rígido de poliestireno expandido elastificado, de superfície lisa e borda lateral macho-fêmea, de 25 mm de espessura, resistência térmica 0,75 m²K/W, condutibilidade térmica 0,033 W/(mK), coberto com um filme de polietileno de 0,2 mm de espessura, preparado para receber um contrapiso de argamassa ou concreto (não incluída neste preço).
Fornecimento e colocação de isolamento termo-acústico de pisos flutuantes, formado por painel rígido de poliestireno expandido elastificado, de superfície lisa e borda lateral macho-fêmea, de 25 mm de espessura, resistência térmica 0,75 m²K/W, condutibilidade térmica 0,033 W/(mK), preparado para receber um contrapiso de argamassa ou concreto (não incluída neste preço), depositado sobre o suporte e unido através de ligação macho-fêmea lateral, proteção prévia do isolamento com um filme de polietileno de 0,2 mm de espessura. Incluindo parte proporcional de preparação da superfície suporte, cortes, dessolidarização perimetral realizada com o mesmo material isolante e vedação de juntas do filme de polietileno protetor do isolamento com fita adesiva.
Inclui: Limpeza e preparação da superfície suporte. Preparação do isolamento. Colocação do isolamento sobre a laje. Colocação do filme de polietileno.
Critério de medição de projeto: Superfície medida segundo documentação gráfica de Projeto.
Critério de quantitativos de obra: Medir-se-á a superfície realmente executada segundo especificações de Projeto.

| Código | Un | Descrição | Rendimento | Preço | Importância |
|---|---|---|---|---|---|
| mt16pea025g | m² | Painel rígido de poliestireno expandido elastificado, de superfície lisa e borda lateral macho-fêmea, de 25 mm de espessura, resistência térmica 0,75 m²K/W, condutibilidade térmica 0,033 W/(mK), Euroclasse E de reação ao fogo, com código de designação EPS-EN 13163-L1-W1-T1-S1-P3-DS(N)2-BS50-SD30. (material) | 1.100 | 10.87 | 11.96 |
| mt16png010d | m² | Filme de polietileno de 0,2 mm de espessura e 184 g/m² de massa superficial. (material) | 1.100 | 1.70 | 1.87 |
| mt16aaa030 | m | Fita autocolante para vedação de juntas. (material) | 0.400 | 1.38 | 0.55 |
| mo054 | h | Montador de isolamentos. (mão de obra) | 0.097 | 29.02 | 2.81 |
| mo101 | h | Ajudante de montador de isolamentos. (mão de obra) | 0.097 | 19.96 | 1.94 |
| % | % | Custos diretos complementares | 2 % | 19.13 | 0.38 |
|  |  | Custos diretos |  |  | 19.51 |
