# Isolamento térmico de pisos flutuantes

- Propriedade do ficheiro: CYPE INGENIEROS, S.A.
- Formato: FIEBDC-3/2002
- Âmbito geográfico: Brasil
- Moeda: BRL
- Custos indiretos: 3.00 %
- Despesas gerais: 13.00 %
- Lucro: 6.00 %
- IVA: 17.00 %

## N Isolamentos e impermeabilizações

### NA Isolamentos térmicos

#### NAL Pisos flutuantes

**NAL060** m² Isolamento térmico de pisos flutuantes, formado por painel leve de lã de madeira, de 600x2000 mm e 35 mm de espessura, resistência térmica 0,39 m²K/W, condutibilidade térmica 0,09 W/(mK), preparado para receber um contrapiso de argamassa ou concreto (não incluída neste preço).
Fornecimento e colocação de isolamento térmico de pisos flutuantes, formado por painel leve de lã de madeira, de 600x2000 mm e 35 mm de espessura, resistência térmica 0,39 m²K/W, condutibilidade térmica 0,09 W/(mK), preparado para receber um contrapiso de argamassa ou concreto (não incluída neste preço), colocado sobre o suporte. Incluindo parte proporcional de preparação da superfície suporte, cortes, dessolidarização perimetral realizada com o mesmo material isolante e vedação de juntas do filme de polietileno protetor do isolamento com fita adesiva.
Inclui: Limpeza e preparação da superfície suporte. Preparação do isolamento. Colocação do isolamento sobre a laje. Colocação do filme de polietileno.
Critério de medição de projeto: Superfície medida segundo documentação gráfica de Projeto.
Critério de quantitativos de obra: Medir-se-á a superfície realmente executada segundo especificações de Projeto.

| Código | Un | Descrição | Rendimento | Preço | Importância |
|---|---|---|---|---|---|
| mt16vki010c | m² | Painel leve de lã de madeira, de 600x2000 mm e 35 mm de espessura, formado por aparas de madeira aglomeradas com cimento, resistência térmica 0,39 m²K/W, condutibilidade térmica 0,09 W/(mK), densidade 414,3 kg/m³, fator de resistência à difusão do vapor de água 0,4 e Euroclasse B-s1, d0 de reação ao fogo, para isolamento térmico e acústico e proteção contra incêndios, em edificação. (material) | 1.100 | 58.07 | 63.88 |
| mo054 | h | Montador de isolamentos. (mão de obra) | 0.097 | 29.02 | 2.81 |
| mo101 | h | Ajudante de montador de isolamentos. (mão de obra) | 0.097 | 19.96 | 1.94 |
| % | % | Custos diretos complementares | 2 % | 68.63 | 1.37 |
|  |  | Custos diretos |  |  | 70.00 |
