# Isolamento entre placas no revestimento interior de placas (não incluídas neste preço), formado por tela sintética com base polimérica de alta densidade, 2 mm de espessura, fixado com cola

- Propriedade do ficheiro: CYPE INGENIEROS, S.A.
- Formato: FIEBDC-3/2002
- Âmbito geográfico: Brasil
- Custos indiretos: 3.00 %
- Despesas gerais: 13.00 %
- Lucro: 6.00 %
- IVA: 17.00 %

## N Isolamentos e impermeabilizações

### NA Isolamentos

#### NAO Revestimentos internos

**NAO040** m² Isolamento entre placas no revestimento interior de placas (não incluídas neste preço), formado por tela sintética com base polimérica de alta densidade, 2 mm de espessura, fixado com cola.
Fornecimento e colocação de isolamento entre placas no revestimento interior de placas (não incluído neste preço), formado por tela sintética com base polimérica de alta densidade, 2 mm de espessura, fixado com cola. Incluindo parte proporcional de cortes, fixações e limpeza.
Inclui: Corte e preparação do isolamento. Colocação do isolamento na placa já montada.
Critério de medição de projeto: Superfície medida segundo documentação gráfica de Projeto.
Critério de quantitativos de obra: Medir-se-á a superfície realmente executada segundo especificações de Projeto.

| Código | Un | Descrição | Rendimento | Preço | Importância |
|---|---|---|---|---|---|
| mt16npg030a | m² | Tela sintética com base polimérica de alta densidade, 2 mm de espessura. (material) | 1.050 | 5.51 | 5.79 |
| mt16npg031 | kg | Cola. (material) | 0.300 | 8.87 | 2.66 |
| mo054 | h | Oficial de 1ª montador de isolamentos. (mão de obra) | 0.113 | 4.37 | 0.49 |
| mo101 | h | Ajudante de montador de isolamentos. (mão de obra) | 0.113 | 3.11 | 0.35 |
| % | % | Custos diretos complementares | 2 % | 9.29 | 0.19 |
|  |  | Custos diretos |  |  | 9.48 |
