# Isolamento térmico pelo exterior de fachadas

- Propriedade do ficheiro: CYPE INGENIEROS, S.A.
- Formato: FIEBDC-3/2002
- Âmbito geográfico: Brasil
- Moeda: BRL
- Custos indiretos: 3.00 %
- Despesas gerais: 13.00 %
- Lucro: 6.00 %
- IVA: 17.00 %

## N Isolamentos e impermeabilizações

### NA Isolamentos térmicos

#### NAS Sistemas ETICS de isolamento exteriores de fachadas

**NAS002** m² Isolamento térmico pelo exterior de fachadas, com sistema ETICS, composto por: painel rígido de poliestireno expandido, de superfície lisa e borda lateral reta, de cor branca, de 60 mm de espessura, fixado ao suporte com argamassa, aplicada manualmente e fixações mecânicas com bucha de expansão de polipropileno camada de regularização de argamassa, aplicada manualmente, armada com malha de fibra de vidro, anti-álcalis, de 5x4 mm de vão de malha, de 0,6 mm de espessura e de 160 g/m² de massa superficial; camada de acabamento de argamassa acrílica cor branco, sobre primer acrílico. Inclusive perfis de arranque de alumínio, perfis de fecho superior de alumínio, perfis de canto de PVC com malha, pasta vedante monocomponente e cordão de espuma de polietileno expandido de células fechadas para vedação de juntas.
Isolamento térmico pelo exterior de fachadas, com sistema ETICS, composto por: painel rígido de poliestireno expandido, de superfície lisa e borda lateral reta, de cor branca, de 60 mm de espessura, fixado ao suporte com argamassa, aplicada manualmente e fixações mecânicas com bucha de expansão de polipropileno camada de regularização de argamassa, aplicada manualmente, armada com malha de fibra de vidro, anti-álcalis, de 5x4 mm de vão de malha, de 0,6 mm de espessura e de 160 g/m² de massa superficial; camada de acabamento de argamassa acrílica cor branco, sobre primer acrílico. Inclusive perfis de arranque de alumínio, perfis de fecho superior de alumínio, perfis de canto de PVC com malha, pasta vedante monocomponente e cordão de espuma de polietileno expandido de células fechadas para vedação de juntas.
Inclui: Preparação da superfície suporte. Colocação da malha de arranque. Colocação do perfil de arranque. Corte e preparação do isolamento. Colocação do isolamento sobre o paramento. Lixamento de toda a superfície. Colocação dos restantes perfis. Tratamento dos pontos singulares. Aplicação da argamassa base e colocação da malha de fibra de vidro na camada de regularização. Formação de juntas. Aplicação da camada de acabamento. Vedação de juntas.
Critério de medição de projeto: Superfície medida segundo documentação gráfica de Projeto, descontando as aberturas de superfície maior de 1 m², adicionando em alternativa a superfície da parte interior da abertura, correspondente ao desenvolvimento de ombreiras e padieiras.
Critério de quantitativos de obra: Medir-se-á a superfície realmente executada segundo especificações de Projeto, descontando as aberturas de superfície maior de 1 m², adicionando em alternativa a superfície da parte interior da abertura, correspondente ao desenvolvimento de ombreiras e padieiras.
Critérios considerados na determinação do preço da unidade de obra: O preço inclui a execução dos arremates nos encontros com paramentos, revestimentos ou outros elementos assentes na sua superfície.

| Código | Un | Descrição | Rendimento | Preço | Importância |
|---|---|---|---|---|---|
| mt28mop080f | m | Perfil de arranque de alumínio, de 60 mm de largura, com pingadeira, para nivelação e suporte dos painéis isolantes dos sistemas de isolamento térmico pelo exterior sobre a linha de soco. (material) | 0.170 | 11.44 | 1.94 |
| mt28mop085f | m | Perfil de fecho superior, de alumínio, de 60 mm de largura, para coroamento dos painéis isolantes dos sistemas de isolamento térmico pelo exterior. (material) | 0.170 | 40.16 | 6.83 |
| mt28mop030g | kg | Argamassa composta de cimento branco, cal aérea, inertes leves, inertes calcários selecionados, fibras naturais, aditivos e resinas em pó, impermeável à água da chuva, permeável ao vapor de água e com resistência ao envelhecimento, para aplicar com desempenadeira, para aderir os painéis isolantes e como camada base, prévia amassamento com água. (material) | 10.400 | 2.61 | 27.14 |
| mt16pep010ad | m² | Painel rígido de poliestireno expandido, de superfície lisa e borda lateral reta, de cor branca, de 60 mm de espessura, com resistência ao envelhecimento e permeável ao vapor de água, resistência térmica 1,58 m²K/W, condutibilidade térmica 0,038 W/(mK), Euroclasse E de reação ao fogo. (material) | 1.050 | 42.86 | 45.00 |
| mt16pep100b | Un | Bucha de expansão de polipropileno de 110 mm de comprimento, para fixação de placas isolantes. (material) | 8.000 | 0.86 | 6.88 |
| mt28mop050a | m² | Malha de fibra de vidro, anti-álcalis, de 5x4 mm de vão de malha, de 0,6 mm de espessura, de 160 g/m² de massa superficial e de 1x50 m, para armar argamassas. (material) | 1.100 | 4.01 | 4.41 |
| mt28mop070b | m | Perfil de canto de PVC com malha, para reforço de cantos. (material) | 0.300 | 3.18 | 0.95 |
| mt28mop320a | kg | Primer acrílico composto por resinas acrílicas, pigmentos minerais e aditivos orgânicos e inorgânicos, impermeável à água da chuva e permeável ao vapor de água, para aplicar com trincha, rolo ou pistola, para regularizar a absorção e incrementar a aderência de argamassas acrílicas. (material) | 0.220 | 9.51 | 2.09 |
| mt28mop310ma | kg | Argamassa acrílica cor branco, composta por resinas acrílicas, pigmentos minerais e aditivos orgânicos e inorgânicos, anti-caruncho e anti-verdete, permeável ao vapor de água e com resistência ao envelhecimento, à contaminação urbana e aos raios UV, para revestimento de paramentos exteriores. (material) | 2.500 | 9.62 | 24.05 |
| mt15bas010a | m | Cordão de polietileno expandido de células fechadas, de seção circular de 6 mm de diâmetro, para o enchimento de fundo de junta. (material) | 0.170 | 0.25 | 0.04 |
| mt15bas035a | Un | Cartucho de massa elastomérica tixotrópica, monocomponente, à base de polímeros híbridos (MS), de cor cinza, de 600 ml, de alta aderência, com elevadas propriedades elásticas, resistência ao envelhecimento e aos raios UV, dureza Shore A aproximada de 25 e alongamento em ruptura > 600%, segundo ISO 11600. (material) | 0.020 | 34.66 | 0.69 |
| mo054 | h | Montador de isolamentos. (mão de obra) | 0.104 | 27.47 | 2.86 |
| mo101 | h | Ajudante de montador de isolamentos. (mão de obra) | 0.104 | 18.75 | 1.95 |
| mo039 | h | Pedreiro de acabamento. (mão de obra) | 0.625 | 24.01 | 15.01 |
| mo079 | h | Ajudante de pedreiro de acabamento. (mão de obra) | 0.625 | 20.67 | 12.92 |
| % | % | Custos diretos complementares | 2 % | 152.76 | 3.06 |
|  |  | Custos diretos |  |  | 155.82 |
