# Isolamento térmico pelo exterior de fachadas

- Propriedade do ficheiro: CYPE INGENIEROS, S.A.
- Formato: FIEBDC-3/2002
- Âmbito geográfico: Brasil
- Moeda: BRL
- Custos indiretos: 3.00 %
- Despesas gerais: 13.00 %
- Lucro: 6.00 %
- IVA: 17.00 %

## N Isolamentos e impermeabilizações

### NA Isolamentos térmicos

#### NAS Sistemas ETICS de isolamento exteriores de fachadas

**NAS020** m² Isolamento térmico pelo exterior de fachadas, com o sistema Clima 34 "ISOVER", composto por: painel rígido de lã de vidro de alta densidade, não revestido, Clima 34 "ISOVER", de 100 mm de espessura, fixado ao suporte com argamassa polimérica de altas prestações reforçada com fibras, Webertherm Base, "WEBER" e fixações mecânicas com bucha de expansão e prego de polipropileno; camada de regularização de argamassa polimérica de altas prestações reforçada com fibras, Webertherm Base, "WEBER", armada com malha de fibra de vidro, anti-álcalis, de 10x10 mm de vão de malha, de 750 a 900 microns de espessura e de 200 a 250 g/m² de massa superficial; camada de acabamento de argamassa monocamada de ligantes mistos reforçada com fibras, Webertherm Clima "WEBER", aplicada manualmente, cor a escolher, gama Estándar, acabamento raspado. Inclusive perfis de arranque de alumínio, perfis de fecho superior de alumínio, perfis para formação de pingadeiras de PVC com malha, perfis de canto de PVC, com malha incorporada, perfis de fecho lateral de alumínio, pasta vedante monocomponente e cordão de espuma de polietileno expandido de células fechadas para vedação de juntas.
Isolamento térmico pelo exterior de fachadas, com o sistema Clima 34 "ISOVER", composto por: painel rígido de lã de vidro de alta densidade, não revestido, Clima 34 "ISOVER", de 100 mm de espessura, fixado ao suporte com argamassa polimérica de altas prestações reforçada com fibras, Webertherm Base, "WEBER" e fixações mecânicas com bucha de expansão e prego de polipropileno; camada de regularização de argamassa polimérica de altas prestações reforçada com fibras, Webertherm Base, "WEBER", armada com malha de fibra de vidro, anti-álcalis, de 10x10 mm de vão de malha, de 750 a 900 microns de espessura e de 200 a 250 g/m² de massa superficial; camada de acabamento de argamassa monocamada de ligantes mistos reforçada com fibras, Webertherm Clima "WEBER", aplicada manualmente, cor a escolher, gama Estándar, acabamento raspado. Inclusive perfis de arranque de alumínio, perfis de fecho superior de alumínio, perfis para formação de pingadeiras de PVC com malha, perfis de canto de PVC, com malha incorporada, perfis de fecho lateral de alumínio, pasta vedante monocomponente e cordão de espuma de polietileno expandido de células fechadas para vedação de juntas.
Inclui: Preparação da superfície suporte. Colocação do perfil de arranque. Corte e preparação do isolamento. Colocação do isolamento sobre o paramento. Colocação dos restantes perfis. Tratamento dos pontos singulares. Aplicação da argamassa base e colocação da malha de fibra de vidro na camada de regularização. Formação de juntas. Aplicação da camada de acabamento. Vedação de juntas.
Critério de medição de projeto: Superfície medida segundo documentação gráfica de Projeto, descontando as aberturas de superfície maior de 1 m², adicionando em alternativa a superfície da parte interior da abertura, correspondente ao desenvolvimento de ombreiras e padieiras.
Critério de quantitativos de obra: Medir-se-á a superfície realmente executada segundo especificações de Projeto, descontando as aberturas de superfície maior de 1 m², adicionando em alternativa a superfície da parte interior da abertura, correspondente ao desenvolvimento de ombreiras e padieiras.
Critérios considerados na determinação do preço da unidade de obra: O preço inclui a execução dos arremates nos encontros com paramentos, revestimentos ou outros elementos assentes na sua superfície.

| Código | Un | Descrição | Rendimento | Preço | Importância |
|---|---|---|---|---|---|
| mt28mop080j | m | Perfil de arranque de alumínio, de 100 mm de largura, com pingadeira, para nivelação e suporte dos painéis isolantes dos sistemas de isolamento térmico pelo exterior sobre a linha de soco. (material) | 0.600 | 21.46 | 12.88 |
| mt28mop085j | m | Perfil de fecho superior, de alumínio, de 100 mm de largura, para coroamento dos painéis isolantes dos sistemas de isolamento térmico pelo exterior. (material) | 0.170 | 47.34 | 8.05 |
| mt28mpc020a | kg | Argamassa polimérica de altas prestações reforçada com fibras, Webertherm Base, "WEBER", cor cinza, composta de cimento cinza, cargas minerais, resinas hidrófugas redispersáveis, fibras e aditivos especiais, para aplicar com desempenadeira, para aderir os painéis isolantes e como camada base, resistência à compressão de 3 a 7,5 N/mm², absorção de água por capilaridade menor de 0,2 kg/m² min½. (material) | 12.000 | 2.17 | 26.04 |
| mt16lvi070v | m² | Painel rígido de lã de vidro de alta densidade, não revestido, Clima 34 "ISOVER", de 100 mm de espessura, resistência térmica 2,9 m²K/W, condutibilidade térmica 0,034 W/(mK), Euroclasse A2-s1, d0 de reação ao fogo, de aplicação como isolante térmico e acústico em sistemas compostos de isolamento pelo exterior de fachadas. (material) | 1.100 | 82.70 | 90.97 |
| mt16aaa021a | Un | Bucha de expansão e prego de polipropileno, com marco de estanqueidade, para fixação mecânica de painéis isolantes. (material) | 6.000 | 0.33 | 1.98 |
| mt28mop090a | m | Perfil de PVC com malha de fibra de vidro anti-álcalis, para formação de pingadeiras. (material) | 0.300 | 19.73 | 5.92 |
| mt28mop070b | m | Perfil de canto de PVC com malha, para reforço de cantos. (material) | 0.300 | 3.18 | 0.95 |
| mt28mop075j | m | Perfil de fecho lateral, de alumínio, de 100 mm de largura. (material) | 0.300 | 22.54 | 6.76 |
| mt28mon040a | m² | Malha de fibra de vidro, anti-álcalis, de 10x10 mm de vão de malha, de 750 a 900 microns de espessura e de 200 a 250 g/m² de massa superficial, com 25 kp/cm² de resistência à tração, para armar argamassas. (material) | 1.050 | 6.22 | 6.53 |
| mt28mpc010da | kg | Argamassa monocamada de ligantes mistos reforçada com fibras, Webertherm Clima "WEBER", cor a escolher, gama Estándar, acabamento raspado, composta de cimento branco, cal, fibras de vidro de alta dispersão, inertes de granulometria compensada, aditivos orgânicos, pigmentos minerais e resinas hidrófugas redispersáveis, para aplicar com desempenadeira, resistência à compressão de 3 a 7,5 N/mm², absorção de água por capilaridade menor de 0,2 kg/m² min½. (material) | 14.500 | 1.19 | 17.26 |
| mt15bas010d | m | Cordão de polietileno expandido de células fechadas, de seção circular de 20 mm de diâmetro, para o enchimento de fundo de junta. (material) | 0.170 | 0.66 | 0.11 |
| mt15bas035a | Un | Cartucho de massa elastomérica tixotrópica, monocomponente, à base de polímeros híbridos (MS), de cor cinza, de 600 ml, de alta aderência, com elevadas propriedades elásticas, resistência ao envelhecimento e aos raios UV, dureza Shore A aproximada de 25 e alongamento em ruptura > 600%, segundo ISO 11600. (material) | 0.020 | 34.66 | 0.69 |
| mo054 | h | Montador de isolamentos. (mão de obra) | 0.104 | 27.47 | 2.86 |
| mo101 | h | Ajudante de montador de isolamentos. (mão de obra) | 0.104 | 18.75 | 1.95 |
| mo039 | h | Pedreiro de acabamento. (mão de obra) | 0.625 | 24.01 | 15.01 |
| mo079 | h | Ajudante de pedreiro de acabamento. (mão de obra) | 0.625 | 20.67 | 12.92 |
| % | % | Custos diretos complementares | 2 % | 210.88 | 4.22 |
|  |  | Custos diretos |  |  | 215.10 |
