# Impermeabilização de floreira

- Propriedade do ficheiro: CYPE INGENIEROS, S.A.
- Formato: FIEBDC-3/2002
- Âmbito geográfico: Brasil
- Custos indiretos: 3.00 %
- Despesas gerais: 13.00 %
- Lucro: 6.00 %
- IVA: 17.00 %

## N Isolamentos e impermeabilizações

### NI Impermeabilizações

#### NID Floreiras

**NID050** m² Impermeabilização de floreira, realizada através de sistema "SCHLÜTER-SYSTEMS", formado por lâmina de polietileno, impermeabilizante e difusora de vapor de água, Schlüter-KERDI DS "SCHLÜTER-SYSTEMS", com ambas as faces revestidas de geotêxtil não tecido, de 0,5 mm de espessura; e complementos de reforço em tratamento de pontos singulares.
Impermeabilização de floreira, realizada através de sistema "SCHLÜTER-SYSTEMS", formado por lâmina de polietileno, impermeabilizante e difusora de vapor de água, Schlüter-KERDI DS "SCHLÜTER-SYSTEMS", com ambas as faces revestidas de geotêxtil não tecido, de 0,5 mm de espessura, fixada ao suporte com cimento cola normal, C1, espalhamento com desempenadeira dentada, preparada para receber o revestimento (não incluído neste preço). Incluindo parte proporcional de limpeza e preparação da superfície suporte, adesivo bicomponente Schlüter-KERDI-COLL, banda de reforço Schlüter-KERDI-KEBA 100/125 e massa adesiva elástica monocomponente Schlüter-KERDI-FIX.
Inclui: Limpeza e preparação da superfície suporte. Colocação da impermeabilização. Tratamento dos pontos singulares. Vedação de juntas. Vedação de ligações.
Critério de medição de projeto: Superfície medida segundo documentação gráfica de Projeto.
Critério de quantitativos de obra: Medir-se-á a superfície realmente executada segundo especificações de Projeto.

| Código | Un | Descrição | Rendimento | Preço | Importância |
|---|---|---|---|---|---|
| mt09mcr021g | kg | Cimento cola normal, C1, cor cinza. (material) | 0.600 | 0.23 | 0.14 |
| mt15res015a | m² | Lâmina de polietileno, impermeabilizante e difusora de vapor de água, Schlüter-KERDI DS "SCHLÜTER-SYSTEMS", com ambas as faces revestidas de geotêxtil não tecido, de 0,5 mm de espessura, fornecida em rolos de 30 m de comprimento. (material) | 1.100 | 20.48 | 22.53 |
| mt15res060e | kg | Adesivo bicomponente, Schlüter-KERDI-COLL "SCHLÜTER-SYSTEMS", à base de uma dispersão acrílica sem dissolventes e pó de cimento, para a vedação de juntas. (material) | 0.300 | 9.64 | 2.89 |
| mt15res020ob | m | Banda de vedação, Schlüter-KERDI-KEBA 100/125 "SCHLÜTER-SYSTEMS", de 125 mm de largura e 0,1 mm de espessura, para lâmina impermeabilizante flexível de polietileno, com ambas as faces revestidas de geotêxtil não tecido, fornecida em rolos de 30 m de comprimento. (material) | 1.200 | 3.60 | 4.32 |
| mt15res070a | Un | Cartucho de massa adesiva elástica monocomponente, Schlüter-KERDI-FIX "SCHLÜTER-SYSTEMS", à base de polímeros híbridos neutros (MS), de 290 ml, cor cinza ou branco acabamento brilhante. (material) | 0.060 | 20.24 | 1.21 |
| mo029 | h | Oficial de 1ª aplicador de lâminas impermeabilizantes. (mão de obra) | 0.204 | 4.22 | 0.86 |
| mo067 | h | Ajudante de aplicador de lâminas impermeabilizantes. (mão de obra) | 0.204 | 3.11 | 0.63 |
| % | % | Custos diretos complementares | 2 % | 32.58 | 0.65 |
|  |  | Custos diretos |  |  | 33.23 |
