# Barreira anticapilaridade em muro de alvenaria formada por camada de betume modificado com elastômero SBS, de 3,5 mm de espessura, com armadura de filme de poliéster de 70 g/m² sobre tinta de fundo

- Propriedade do ficheiro: CYPE INGENIEROS, S.A.
- Formato: FIEBDC-3/2002
- Âmbito geográfico: Brasil
- Custos indiretos: 3.00 %
- Despesas gerais: 13.00 %
- Lucro: 6.00 %
- IVA: 17.00 %

## N Isolamentos e impermeabilizações

### NI Impermeabilizações

#### NIF Fachadas

**NIF010** m² Barreira anticapilaridade em muro de alvenaria formada por camada de betume modificado com elastômero SBS, de 3,5 mm de espessura, com armadura de filme de poliéster de 70 g/m² sobre tinta de fundo.
Formação de barreira anticapilaridade em arranque de muros de alvenaria para corte de humidades por capilaridade, constituída por: CAMADA DE REGULARIZAÇÃO: de argamassa de cimento, confeccionada em obra, dosificação 1:6, de 2 cm de espessura, cobrindo a largura do muro e com acabamento afagado; IMPERMEABILIZAÇÃO: camada de betume modificado com elastômero SBS, de 3,5 mm de espessura, com armadura de filme de poliéster de 70 g/m², acabada com filme plástico termofusível em ambas as faces sobre tinta de fundo; CAMADA DE PROTEÇÃO: de argamassa de cimento, confeccionada em obra, dosificação 1:6, de 2 cm de espessura, cobrindo a largura da lâmina asfáltica e com acabamento afagado.
Inclui: Derramamento, espalhamento e nivelamento com réguas da camada de argamassa de regularização. Camada de tinta de fundo asfáltico. Colocação da impermeabilização. Derramamento, espalhamento e nivelamento da camada de argamassa de proteção.
Critério de medição de projeto: Superfície medida segundo documentação gráfica de Projeto.
Critério de quantitativos de obra: Medir-se-á a superfície realmente executada segundo especificações de Projeto, incluindo as entregas e sem incluir as sobreposições.

| Código | Un | Descrição | Rendimento | Preço | Importância |
|---|---|---|---|---|---|
| mt08aaa010a | m³ | Água. (material) | 0.008 | 1.04 | 0.01 |
| mt01arg005a | t | Areia de pedreira, para argamassa preparada em obra. (material) | 0.065 | 14.10 | 0.92 |
| mt08cem002 | kg | Cimento cinza em sacos. (material) | 10.000 | 0.21 | 2.10 |
| mt14pap100b | kg | Emulsão asfáltica não iônica. (material) | 0.300 | 2.66 | 0.80 |
| mt14lba120c | m² | Camada de betume modificado com elastômero SBS, de 3,5 mm de espessura, massa nominal 4 kg/m², com armadura de filme de poliéster de 70 g/m², de superfície não protegida acabada com filme plástico termofusível em ambas as faces. (material) | 1.100 | 12.35 | 13.59 |
| mq06hor010 | h | Betoneira. (equipamento) | 0.028 | 1.27 | 0.04 |
| op00sop010 |  | Maçarico para solda de lâminas asfálticas. | 1.000 | 0.00 | 0.00 |
| mo029 | h | Oficial de 1ª aplicador de lâminas impermeabilizantes. (mão de obra) | 0.283 | 4.22 | 1.19 |
| mo067 | h | Ajudante de aplicador de lâminas impermeabilizantes. (mão de obra) | 0.283 | 3.11 | 0.88 |
| mo113 | h | Auxiliar de serviços gerais. (mão de obra) | 0.363 | 2.99 | 1.09 |
| % | % | Custos diretos complementares | 2 % | 20.62 | 0.41 |
|  |  | Custos diretos |  |  | 21.03 |
