# Impermeabilização de coberturas

- Propriedade do ficheiro: CYPE INGENIEROS, S.A.
- Formato: FIEBDC-3/2002
- Âmbito geográfico: Brasil
- Moeda: BRL
- Custos indiretos: 3.00 %
- Despesas gerais: 13.00 %
- Lucro: 6.00 %
- IVA: 17.00 %

## N Isolamentos e impermeabilizações

### NI Impermeabilizações

#### NIG Coberturas, galerias e varandas

**NIG222** m² Impermeabilização de coberturas, sobre superfície suporte cimentícia, realizada através do sistema aparente MasterSeal Roof 2160 "BASF", de 2 a 2,5 mm de espessura total, formado por aplicação de primer transparente, MasterTop P 621 "BASF", de dois componentes à base de resina epóxi sem dissolventes, com trincha, rolo ou pistola, e posterior polvilhamento de inerte de quartzo, MasterTop F5 "BASF", membrana de impermeabilizante líquido, MasterSeal M 860 "BASF", de cor cinza, de dois componentes à base de resina de poliureia sem dissolventes e pigmentos, aplicada e espalhada com desempenadeira dentada; e camada de acabamento com vedante cor a escolher, MasterSeal TC 259 "BASF", composta por poliuretano alifático monocomponente e dissolventes, com resistência aos raios UV, aplicada com trincha, rolo ou pistola.
Impermeabilização de coberturas, sobre superfície suporte cimentícia, realizada através do sistema aparente MasterSeal Roof 2160 "BASF", de 2 a 2,5 mm de espessura total, formado por aplicação de primer transparente, MasterTop P 621 "BASF", de dois componentes à base de resina epóxi sem dissolventes, com trincha, rolo ou pistola, e posterior polvilhamento de inerte de quartzo, MasterTop F5 "BASF", membrana de impermeabilizante líquido, MasterSeal M 860 "BASF", de cor cinza, de dois componentes à base de resina de poliureia sem dissolventes e pigmentos, aplicada e espalhada com desempenadeira dentada; e camada de acabamento com vedante cor a escolher, MasterSeal TC 259 "BASF", composta por poliuretano alifático monocomponente e dissolventes, com resistência aos raios UV, aplicada com trincha, rolo ou pistola.
Inclui: Aplicação de primer. Formação da membrana. Tratamento dos pontos singulares. Aplicação da camada de vedante.
Critério de medição de projeto: Superfície medida em projeção horizontal, segundo documentação gráfica de Projeto, desde as faces interiores dos parapeitos ou muretes perimetrais que a limitam.
Critério de quantitativos de obra: Medir-se-á, em projeção horizontal, a superfície realmente executada segundo especificações de Projeto, desde as faces interiores dos parapeitos ou muretes perimetrais que a limitam.

| Código | Un | Descrição | Rendimento | Preço | Importância |
|---|---|---|---|---|---|
| mt15bas120a | kg | Primer transparente, MasterTop P 621 "BASF", de dois componentes à base de resina epóxi sem dissolventes, para aplicar sobre superfície suporte cimentícia. (material) | 0.300 | 60.63 | 18.19 |
| mt15bas130c | kg | Inerte de quartzo natural, MasterTop F5 "BASF", de granulometria compreendida entre 0,4 e 1,0 mm, para utilizar como carga mineral em combinação com resinas epóxi ou poliuretano. (material) | 1.000 | 2.26 | 2.26 |
| mt15bas165a | kg | Impermeabilizante líquido, MasterSeal M 860 "BASF", de cor cinza, de dois componentes à base de resina de poliureia sem dissolventes e pigmentos, permeável ao vapor de água, com dureza Shore A aproximada de 75, segundo ISO 868 e alongamento a ruptura >= 700%, segundo ISO 8339, para aplicar com desempenadeira dentada, para formar uma membrana impermeável em coberturas planas ou inclinadas. (material) | 1.500 | 48.13 | 72.20 |
| mt15bas150d | kg | Vedante cor a escolher, MasterSeal TC 259 "BASF", composta por poliuretano alifático monocomponente e dissolventes, com resistência aos raios UV, de aplicação como camada de acabamento elástica para proteção contra a intempérie, no sistema MasterSeal Roof de impermeabilização à vista de coberturas. (material) | 0.200 | 57.16 | 11.43 |
| mo032 | h | Aplicador de produtos impermeabilizantes. (mão de obra) | 0.510 | 22.85 | 11.65 |
| mo070 | h | Ajudante de aplicador de produtos impermeabilizantes. (mão de obra) | 0.510 | 17.94 | 9.15 |
| % | % | Custos diretos complementares | 2 % | 124.88 | 2.50 |
|  |  | Custos diretos |  |  | 127.38 |
