# Impermeabilização de coberturas

- Propriedade do ficheiro: CYPE INGENIEROS, S.A.
- Formato: FIEBDC-3/2002
- Âmbito geográfico: Brasil
- Custos indiretos: 3.00 %
- Despesas gerais: 13.00 %
- Lucro: 6.00 %
- IVA: 17.00 %

## N Isolamentos e impermeabilizações

### NI Impermeabilizações

#### NIG Coberturas, galerias e varandas

**NIG224** m² Impermeabilização de coberturas, realizada através do sistema para revestir MasterSeal 640 "BASF Construction Chemical", com DITE - 05/0197, formada por: membrana elástica impermeabilizante à base de poliuretano, MasterSeal M 640 "BASF Construction Chemical", aplicada através de broxa, rolo ou pistola; prévia aplicação de tinta de fundo com MasterSeal P 640 "BASF Construction Chemical", aplicado com broxa, rolo ou pistola, sobre superfície suporte cimentícia (não incluída neste preço).
Formação de impermeabilização de coberturas, realizada através do sistema para revestir MasterSeal 640 "BASF Construction Chemical", com DITE - 05/0197, formada por: membrana elástica impermeabilizante à base de poliuretano, MasterSeal M 640 "BASF Construction Chemical", cor cinza, aplicada através de broxa, rolo ou pistola. Incluindo parte proporcional de limpeza e preparação da superfície suporte cimentícia, aplicação de tinta de fundo à base de poliuretano, MasterSeal P 640 "BASF Construction Chemical", com broxa, rolo ou pistola; e resolução de pontos singulares.
Inclui: Limpeza e preparação da superfície suporte. Aplicação de tinta de fundo. Formação da membrana. Tratamento dos pontos singulares.
Critério de medição de projeto: Superfície medida em projeção horizontal, segundo documentação gráfica de Projeto, desde as faces interiores dos parapeitos ou muretes perimetrais que a limitam.
Critério de quantitativos de obra: Medir-se-á, em projeção horizontal, a superfície realmente executada segundo especificações de Projeto, desde as faces interiores dos parapeitos ou muretes perimetrais que a limitam.

| Código | Un | Descrição | Rendimento | Preço | Importância |
|---|---|---|---|---|---|
| mt15bas300a | kg | Tinta de fundo à base de poliuretano, MasterSeal P 640 "BASF Construction Chemical". (material) | 0.250 | 16.93 | 4.23 |
| mt15bas310a | kg | Membrana elástica impermeabilizante à base de poliuretano, MasterSeal M 640 "BASF Construction Chemical", cor cinza. (material) | 1.500 | 8.36 | 12.54 |
| mo031 | h | Oficial de 1ª aplicador de produtos impermeabilizantes. (mão de obra) | 0.233 | 6.19 | 1.44 |
| mo068 | h | Ajudante de aplicador de produtos impermeabilizantes. (mão de obra) | 0.233 | 3.83 | 0.89 |
| % | % | Custos diretos complementares | 2 % | 19.10 | 0.38 |
|  |  | Custos diretos |  |  | 19.48 |
