# Impermeabilização em paramentos verticais e horizontais de chuveiro executado "in situ" com ralo

- Propriedade do ficheiro: CYPE INGENIEROS, S.A.
- Formato: FIEBDC-3/2002
- Âmbito geográfico: Brasil
- Custos indiretos: 3.00 %
- Despesas gerais: 13.00 %
- Lucro: 6.00 %
- IVA: 17.00 %

## N Isolamentos e impermeabilizações

### NI Impermeabilizações

#### NIH Área molhada

**NIH110** Un Impermeabilização em paramentos verticais e horizontais de chuveiro executado "in situ" com ralo, sistema Schlüter-KERDI-DRAIN "SCHLÜTER-SYSTEMS", composta por kit Schlüter-KERDI-DRAIN BH 50 B "SCHLÜTER-SYSTEMS", formado por ralo de saída horizontal com ligação articulada de 50 mm de diâmetro e entrada com ligação rígida de 40 mm de diâmetro, e lâmina impermeabilizante flexível de polietileno, com ambas as faces revestidas de geotêxtil não tecido, kit Schlüter-KERDI-DRAIN R10 ED1 S "SCHLÜTER-SYSTEMS", formado por grelha quadrada de aço inoxidável AISI 304, com parafusos à vista, Diseño 1, de 100x100 mm, marco de aço inoxidável AISI 304, e anel de fixação em altura, lâmina impermeabilizante flexível de polietileno, com ambas as faces revestidas de geotêxtil não tecido, Schlüter-KERDI 200 "SCHLÜTER-SYSTEMS", de 0,2 mm de espessura, fixada ao suporte com cimento cola normal C1, preparada para receber diretamente o revestimento (não incluído neste preço), e complementos.
Formação de impermeabilização de paramentos verticais e horizontais de chuveiro executado "in situ" com ralo, sistema Schlüter-KERDI-DRAIN "SCHLÜTER-SYSTEMS", composta por kit Schlüter-KERDI-DRAIN BH 50 B "SCHLÜTER-SYSTEMS", formado por ralo de saída horizontal com ligação articulada de 50 mm de diâmetro e entrada com ligação rígida de 40 mm de diâmetro, e lâmina impermeabilizante flexível de polietileno, com ambas as faces revestidas de geotêxtil não tecido, kit Schlüter-KERDI-DRAIN R10 ED1 S "SCHLÜTER-SYSTEMS", formado por grelha quadrada de aço inoxidável AISI 304, com parafusos à vista, Diseño 1, de 100x100 mm, marco de aço inoxidável AISI 304, e anel de fixação em altura e lâmina impermeabilizante flexível de polietileno, com ambas as faces revestidas de geotêxtil não tecido, Schlüter-KERDI 200 "SCHLÜTER-SYSTEMS", de 0,2 mm de espessura, fixada ao suporte com cimento cola normal C1, preparada para receber diretamente o revestimento (não incluído neste preço). Incluindo adesivo bicomponente Schlüter-KERDI-COLL, banda de reforço Schlüter-KERDI-KEBA 100/125 e complementos de reforço em tratamento de pontos singulares através da utilização de peças especiais "SCHLÜTER-SYSTEMS" para o tratamento de 2 encontros com ramais de descarga Schlüter-KERDI-KM, corte e preparação das lâminas impermeabilizantes de polietileno.
Inclui: Corte e preparação das lâminas impermeabilizantes de polietileno. Espalhamento do cimento cola. Colocação da impermeabilização. Colocação e fixação do ralo. Execução de reforços em pontos singulares. Tratamento de ligações. Vedação de juntas elásticas. Colocação da grelha.
Critério de medição de projeto: Número de unidades previstas, segundo documentação gráfica de Projeto.
Critério de quantitativos de obra: Medir-se-á o número de unidades realmente executadas segundo especificações de Projeto.

| Código | Un | Descrição | Rendimento | Preço | Importância |
|---|---|---|---|---|---|
| mt09mcr021g | kg | Cimento cola normal, C1, cor cinza. (material) | 12.400 | 0.23 | 2.85 |
| mt15res010a | m² | Lâmina impermeabilizante flexível de polietileno, com ambas as faces revestidas de geotêxtil não tecido, Schlüter-KERDI 200 "SCHLÜTER-SYSTEMS", de 0,2 mm de espessura, fornecida em rolos de 30 m de comprimento. (material) | 6.200 | 17.94 | 111.23 |
| mt15res200bj | Un | Kit Schlüter-KERDI-DRAIN BH 50 B "SCHLÜTER-SYSTEMS", formado por ralo de saída horizontal com ligação articulada de 50 mm de diâmetro e entrada com ligação rígida de 40 mm de diâmetro, e lâmina impermeabilizante flexível de polietileno, com ambas as faces revestidas de geotêxtil não tecido. (material) | 1.000 | 98.15 | 98.15 |
| mt15res060e | kg | Adesivo bicomponente, Schlüter-KERDI-COLL "SCHLÜTER-SYSTEMS", à base de uma dispersão acrílica sem dissolventes e pó de cimento, para a vedação de juntas. (material) | 0.700 | 9.64 | 6.75 |
| mt15res020ob | m | Banda de vedação, Schlüter-KERDI-KEBA 100/125 "SCHLÜTER-SYSTEMS", de 125 mm de largura e 0,1 mm de espessura, para lâmina impermeabilizante flexível de polietileno, com ambas as faces revestidas de geotêxtil não tecido, fornecida em rolos de 30 m de comprimento. (material) | 1.200 | 3.60 | 4.32 |
| mt15res050a | Un | Peça para o tratamento de encontros de tubulações de passagem de 25 mm de diâmetro em tratamentos impermeabilizantes, Schlüter-KERDI-KM "SCHLÜTER-SYSTEMS". (material) | 2.000 | 1.67 | 3.34 |
| mt15res205aah | Un | Kit Schlüter-KERDI-DRAIN R10 ED1 S "SCHLÜTER-SYSTEMS", formado por grelha quadrada de aço inoxidável AISI 304, com parafusos à vista, Diseño 1, de 100x100 mm, marco de aço inoxidável AISI 304, e anel de fixação em altura. (material) | 1.000 | 55.23 | 55.23 |
| mo029 | h | Oficial de 1ª aplicador de lâminas impermeabilizantes. (mão de obra) | 1.252 | 4.22 | 5.28 |
| mo067 | h | Ajudante de aplicador de lâminas impermeabilizantes. (mão de obra) | 1.252 | 3.11 | 3.89 |
| % | % | Custos diretos complementares | 2 % | 291.04 | 5.82 |
|  |  | Custos diretos |  |  | 296.86 |
