# Vedação impermeabilizante de orifício para passagem dos tensores das fôrmas, em muro de concreto

- Propriedade do ficheiro: CYPE INGENIEROS, S.A.
- Formato: FIEBDC-3/2002
- Âmbito geográfico: Brasil
- Moeda: BRL
- Custos indiretos: 3.00 %
- Despesas gerais: 13.00 %
- Lucro: 6.00 %
- IVA: 17.00 %

## N Isolamentos e impermeabilizações

### NI Impermeabilizações

#### NIO Aberturas em muros

**NIO030** Un Vedação impermeabilizante de orifício para passagem dos tensores das fôrmas, em muro de concreto.
Vedação impermeabilizante de orifício de entre 20 e 25 mm de diâmetro interior para passagem dos tensores das fôrmas, em muro de concreto, com cordão de polietileno expandido de células fechadas, de seção circular de 20 mm de diâmetro, para fundo de junta; massa elastomérica tixotrópica, monocomponente, à base de polímeros híbridos (MS), de cor cinza, aplicada com pistola desde o fundo de junta até ao exterior; e posterior revestimento com argamassa tixotrópica monocomponente, modificada com polímeros, reforçada com fibras de pega rápida (45 minutos), com uma resistência à compressão aos 28 dias maior ou igual a 25 N/mm² e uma resistência à abrasão segundo o método de Böhme de 13,6 cm³ / 50 cm², Euroclasse F de reação ao fogo, Euroclasse F de reação ao fogo.
Inclui: Extração do tubo passa-muros. Limpeza e preparação da superfície. Colocação do fundo de junta. Aplicação do material de enchimento. Aplicação do revestimento.
Critério de medição de projeto: Número de unidades previstas, segundo documentação gráfica de Projeto.
Critério de quantitativos de obra: Medir-se-á o número de unidades realmente executadas segundo especificações de Projeto.

| Código | Un | Descrição | Rendimento | Preço | Importância |
|---|---|---|---|---|---|
| mt15bas010d | m | Cordão de polietileno expandido de células fechadas, de seção circular de 20 mm de diâmetro, para o enchimento de fundo de junta. (material) | 0.250 | 1.11 | 0.28 |
| mt15bas035a | Un | Cartucho de massa elastomérica tixotrópica, monocomponente, à base de polímeros híbridos (MS), de cor cinza, de 600 ml, de alta aderência, com elevadas propriedades elásticas, resistência ao envelhecimento e aos raios UV, dureza Shore A aproximada de 25 e alongamento em ruptura > 600%, segundo ISO 11600. (material) | 0.026 | 55.15 | 1.43 |
| mt09reh090a | kg | Argamassa tixotrópica monocomponente, modificada com polímeros, reforçada com fibras de pega rápida (45 minutos), para aplicação em camada fina, com uma resistência à compressão aos 28 dias maior ou igual a 25 N/mm² e uma resistência à abrasão segundo o método de Böhme de 13,6 cm³ / 50 cm², composta de cimentos especiais, inertes de granulometria selecionada, polímeros especiais e fibras, com baixo conteúdo em cromato e isenta de cloretos, para reparação superficial e acabamento de estruturas de concreto. (material) | 0.030 | 3.98 | 0.12 |
| mo070 | h | Ajudante de aplicador de produtos impermeabilizantes. (mão de obra) | 0.036 | 30.23 | 1.09 |
| % | % | Custos diretos complementares | 2 % | 2.92 | 0.06 |
|  |  | Custos diretos |  |  | 2.98 |
