# Impermeabilização realizada através do sistema Schlüter-KERDI-BOARD "SCHLUTER SYSTEMS"

- Propriedade do ficheiro: CYPE INGENIEROS, S.A.
- Formato: FIEBDC-3/2002
- Âmbito geográfico: Brasil
- Custos indiretos: 3.00 %
- Despesas gerais: 13.00 %
- Lucro: 6.00 %
- IVA: 17.00 %

## N Isolamentos e impermeabilizações

### NI Impermeabilizações

#### NIR Revestimentos

**NIR030** m² Impermeabilização realizada através do sistema Schlüter-KERDI-BOARD "SCHLUTER SYSTEMS", formado por painel de espuma rígida extrudida, Schlüter-KERDI-BOARD "SCHLUTER SYSTEMS", de 2600 mm de comprimento e 5 mm de espessura, fixado com cimento cola em camada fina espalhado com desempenadeira dentada.
Execução de impermeabilização, realizada através do sistema Schlüter-KERDI-BOARD "SCHLUTER SYSTEMS", formado por painel de espuma rígida extrudida, Schlüter-KERDI-BOARD "SCHLUTER SYSTEMS", de 2600 mm de comprimento, 625 mm de largura e 5 mm de espessura, revestido em ambas as faces com uma camada de reforço especial sem cimento e um geotêxtil, fixado com cimento cola em camada fina espalhado com desempenadeira dentada. Incluindo parte proporcional de limpeza e preparação da superfície, adesivo bicomponente Schlüter-KERDI-COLL, banda de reforço Schlüter-KERDI-KEBA 100/125, massa adesiva elástica monocomponente Schlüter-KERDI-FIX e complementos de reforço em tratamento de pontos singulares através da utilização de peças especiais "SCHLÜTER-SYSTEMS" para o tratamento de 2 encontros com ramais de descarga Schlüter-KERDI-KM. Preparada para a posterior colocação do revestimento cerâmico ou de pedra natural.
Inclui: Limpeza e preparação da superfície na qual será fixado a impermeabilização. Marcação. Colocação da impermeabilização. Tratamento de ligações, juntas e pontos singulares.
Critério de medição de projeto: Superfície medida segundo documentação gráfica de Projeto.
Critério de quantitativos de obra: Medir-se-á a superfície realmente executada segundo especificações de Projeto.

| Código | Un | Descrição | Rendimento | Preço | Importância |
|---|---|---|---|---|---|
| mt09mcr021g | kg | Cimento cola normal, C1, cor cinza. (material) | 3.000 | 0.23 | 0.69 |
| mt15res400a | m² | Painel de espuma rígida extrudida, Schlüter-KERDI-BOARD "SCHLUTER SYSTEMS", de 2600 mm de comprimento, 625 mm de largura e 5 mm de espessura, revestido em ambas as faces com uma camada de reforço especial sem cimento e um geotêxtil. (material) | 1.050 | 32.01 | 33.61 |
| mt15res060e | kg | Adesivo bicomponente, Schlüter-KERDI-COLL "SCHLÜTER-SYSTEMS", à base de uma dispersão acrílica sem dissolventes e pó de cimento, para a vedação de juntas. (material) | 0.300 | 9.64 | 2.89 |
| mt15res020ob | m | Banda de vedação, Schlüter-KERDI-KEBA 100/125 "SCHLÜTER-SYSTEMS", de 125 mm de largura e 0,1 mm de espessura, para lâmina impermeabilizante flexível de polietileno, com ambas as faces revestidas de geotêxtil não tecido, fornecida em rolos de 30 m de comprimento. (material) | 1.200 | 3.60 | 4.32 |
| mt15res050a | Un | Peça para o tratamento de encontros de tubulações de passagem de 25 mm de diâmetro em tratamentos impermeabilizantes, Schlüter-KERDI-KM "SCHLÜTER-SYSTEMS". (material) | 2.000 | 1.67 | 3.34 |
| mt15res070a | Un | Cartucho de massa adesiva elástica monocomponente, Schlüter-KERDI-FIX "SCHLÜTER-SYSTEMS", à base de polímeros híbridos neutros (MS), de 290 ml, cor cinza ou branco acabamento brilhante. (material) | 0.060 | 20.24 | 1.21 |
| mo053 | h | Oficial de 1ª montador de pré-fabricados interiores. (mão de obra) | 0.175 | 4.37 | 0.76 |
| mo100 | h | Ajudante de montador de pré-fabricados interiores. (mão de obra) | 0.088 | 3.11 | 0.27 |
| % | % | Custos diretos complementares | 2 % | 47.09 | 0.94 |
|  |  | Custos diretos |  |  | 48.03 |
