# Cobertura plana não acessível

- Propriedade do ficheiro: CYPE INGENIEROS, S.A.
- Formato: FIEBDC-3/2002
- Âmbito geográfico: Brasil
- Custos indiretos: 3.00 %
- Despesas gerais: 13.00 %
- Lucro: 6.00 %
- IVA: 17.00 %

## Q Coberturas

### QA Planas

#### QAD Não acessíveis, não ventiladas

**QAD050** m² Cobertura plana não acessível, não ventilada, ajardinada extensiva, caimento do 1% ao 5%, composta por: formação de caimentos (não incluída neste preço); camada separadora sob impermeabilização (não incluída neste preço); membrana impermeabilizante (não incluída neste preço); membrana anti-raízes Urbanscape "KNAUF INSULATION", de polietileno de baixa densidade, de cor preto; tela drenante e retentora de água, Urbanscape C "KNAUF INSULATION", com reservatório de água, formada por membrana de poliestireno reciclado reforçado e perfurações na parte superior; substrato Urbanscape Green Roll (HTC GR) de lã mineral, de 40 mm de espessura e tapete de grama Urbanscape Sedum-mix.
Cobertura plana não acessível, não ventilada, ajardinada extensiva, caimento do 1% ao 5%, composta por: formação de caimentos (não incluída neste preço); camada separadora sob impermeabilização (não incluída neste preço); membrana impermeabilizante (não incluída neste preço); membrana anti-raízes Urbanscape "KNAUF INSULATION", de polietileno de baixa densidade, de cor preto, para evitar a penetração de raízes na membrana impermeável; tela drenante e retentora de água, Urbanscape C "KNAUF INSULATION", com reservatório de água, formada por membrana de poliestireno reciclado reforçado e perfurações na parte superior; substrato Urbanscape Green Roll (HTC GR) de lã mineral, de 40 mm de espessura, à base de fibras largas cosidas para formar um filtro compacto e indeformável, com retenção de água de 29 l/m² e tapete de grama Urbanscape Sedum-mix, biodegradável, com 12 espécies distintas de sedum. Incluindo parte proporcional de gravilha nos bordas.
Inclui: Colocação da membrana anti-raízes. Colocação da camada drenante e retentora de água. Colocação do substrato e do tapete de grama e enchimento do espaço entre o borda da cobertura e o tapete de grama com gravilha.
Critério de medição de projeto: Superfície medida em projeção horizontal, segundo documentação gráfica de Projeto, desde as faces interiores dos parapeitos ou muretes perimetrais que a limitam.
Critério de quantitativos de obra: Medir-se-á, em projeção horizontal, a superfície realmente executada segundo especificações de Projeto, desde as faces interiores dos parapeitos ou muretes perimetrais que a limitam.

| Código | Un | Descrição | Rendimento | Preço | Importância |
|---|---|---|---|---|---|
| mt14lbk010 | m² | Membrana anti-raízes Urbanscape "KNAUF INSULATION", de polietileno de baixa densidade, de cor preto, para coberturas ajardinadas extensivas. (material) | 1.100 | 3.91 | 4.30 |
| mt14lbk020a | m² | Tela drenante e retentora de água, Urbanscape C "KNAUF INSULATION", com reservatório de água, formada por membrana de poliestireno reciclado reforçado e perfurações na parte superior, para coberturas ajardinadas extensivas. (material) | 1.100 | 17.30 | 19.03 |
| mt14lbk030 | m² | Substrato Urbanscape Green Roll (HTC GR) de lã mineral, de 40 mm de espessura, para coberturas ajardinadas extensivas. (material) | 1.100 | 11.68 | 12.85 |
| mt14lbk040 | m² | Tapete de grama Urbanscape Sedum-mix, para coberturas ajardinadas extensivas. (material) | 1.100 | 40.49 | 44.54 |
| mo039 | h | Oficial de 1ª jardineiro. (mão de obra) | 0.298 | 6.19 | 1.84 |
| mo113 | h | Servente de jardineiro. (mão de obra) | 0.298 | 3.68 | 1.10 |
| % | % | Custos diretos complementares | 2 % | 83.66 | 1.67 |
|  |  | Custos diretos |  |  | 85.33 |
