# Encontro de cobertura plana não acessível

- Propriedade do ficheiro: CYPE INGENIEROS, S.A.
- Formato: FIEBDC-3/2002
- Âmbito geográfico: Brasil
- Moeda: BRL
- Custos indiretos: 3.00 %
- Despesas gerais: 13.00 %
- Lucro: 6.00 %
- IVA: 17.00 %

## Q Coberturas

### QA Planas

#### QAF Pontos singulares

**QAF040** Un Encontro de cobertura plana não acessível, não ventilada, Deck, tipo convencional com clarabóia. Impermeabilização com banda de reforço de 50 cm de largura, realizada a partir de membrana de betume modificado com elastômero SBS, de 3 mm de espessura, com armadura de feltro de poliéster reforçado e estabilizado de 150 g/m², de superfície não protegida, totalmente aderida ao suporte com maçarico, prévia aplicação de primer com emulsão asfáltica aniônica com cargas. Arremate com banda de acabamento de 50 cm de desenvolvimento com membrana de betume modificado com elastômero SBS, de 3,5 mm de espessura, com armadura de feltro de poliéster reforçado e estabilizado de 150 g/m², com autoproteção mineral de cor cinza. Inclusive perfis auxiliares.
Encontro de cobertura plana não acessível, não ventilada, Deck, tipo convencional com clarabóia. Impermeabilização com banda de reforço de 50 cm de largura, realizada a partir de membrana de betume modificado com elastômero SBS, de 3 mm de espessura, com armadura de feltro de poliéster reforçado e estabilizado de 150 g/m², de superfície não protegida, totalmente aderida ao suporte com maçarico, prévia aplicação de primer com emulsão asfáltica aniônica com cargas. Arremate com banda de acabamento de 50 cm de desenvolvimento com membrana de betume modificado com elastômero SBS, de 3,5 mm de espessura, com armadura de feltro de poliéster reforçado e estabilizado de 150 g/m², com autoproteção mineral de cor cinza. Inclusive perfis auxiliares.
Inclui: Limpeza e preparação da superfície. Colocação dos perfis auxiliares. Aplicação da emulsão asfáltica. Colocação da banda de reforço. Colocação da banda de acabamento.
Critério de medição de projeto: Número de unidades previstas, segundo documentação gráfica de Projeto.
Critério de quantitativos de obra: Medir-se-á o número de unidades realmente executadas segundo especificações de Projeto.

| Código | Un | Descrição | Rendimento | Preço | Importância |
|---|---|---|---|---|---|
| mt14iea020c | kg | Emulsão asfáltica aniônica com cargas. (material) | 0.300 | 6.16 | 1.85 |
| mt14lba010k | m² | Membrana de betume modificado com elastômero SBS, de 3 mm de espessura, massa nominal 3 kg/m², com armadura de feltro de poliéster reforçado e estabilizado de 150 g/m², de superfície não protegida. (material) | 1.050 | 18.12 | 19.03 |
| mt14lga010ea | m² | Membrana de betume modificado com elastômero SBS, de 3,5 mm de espessura, massa nominal 5 kg/m², com armadura de feltro de poliéster reforçado e estabilizado de 150 g/m², com autoproteção mineral de cor cinza. (material) | 1.000 | 26.00 | 26.00 |
| mt15acc020d | m | Perfil de chapa de aço galvanizado, espessura 0,8 mm, desenvolvimento 300 mm, e 3 dobras. (material) | 2.000 | 6.69 | 13.38 |
| mt15acc020c | m | Perfil de chapa de aço galvanizado, espessura 0,8 mm, desenvolvimento 300 mm, e 2 dobras. (material) | 2.000 | 6.37 | 12.74 |
| op00sop010 |  | Maçarico para solda de lâminas asfálticas. | 1.000 | 0.00 | 0.00 |
| mo029 | h | Aplicador de lâminas impermeabilizantes. (mão de obra) | 0.187 | 24.01 | 4.49 |
| mo067 | h | Ajudante de aplicador de lâminas impermeabilizantes. (mão de obra) | 0.187 | 20.67 | 3.87 |
| mo020 | h | Pedreiro. (mão de obra) | 0.104 | 24.01 | 2.50 |
| mo113 | h | Auxiliar de serviços gerais. (mão de obra) | 0.104 | 20.96 | 2.18 |
| % | % | Custos diretos complementares | 2 % | 86.04 | 1.72 |
|  |  | Custos diretos |  |  | 87.76 |
