# Água furtada realizado com duplo murete aligeirado de 9 cm de espessura cada um, maciço de argamassa de cimento M-5 e prancha de chumbo laminado de 2,00 mm de espessura

- Propriedade do ficheiro: CYPE INGENIEROS, S.A.
- Formato: FIEBDC-3/2002
- Âmbito geográfico: Brasil
- Custos indiretos: 3.00 %
- Despesas gerais: 13.00 %
- Lucro: 6.00 %
- IVA: 17.00 %

## Q Coberturas

### QR Arremates

#### QRL Águas furtadas, espigões e cumeeiras

**QRL010** m Água furtada realizado com duplo murete aligeirado de 9 cm de espessura cada um, maciço de argamassa de cimento M-5 e prancha de chumbo laminado de 2,00 mm de espessura.
Formação de água furtada com duplo murete aligeirado de 9 cm de espessura cada um, de bloco cerâmico furado de 30x20x9 cm, assentes com argamassa de cimento M-5, maciço de argamassa de cimento M-5 para fixar a prancha de chumbo laminado de 2,00 mm de espessura. Incluindo parte proporcional de prancha de chumbo, peças especiais, sobreposições, fixações, ligações a tubos de queda e junta de estanqueidade.
Inclui: Limpeza e preparação da superfície. Formação de muretes. Arremate superior dos muretes através de argamassa de cimento. Colocação da lâmina. Sobreposições e ligações a tubos de queda.
Critério de medição de projeto: Comprimento medido em verdadeira magnitude, segundo documentação gráfica de Projeto.
Critério de quantitativos de obra: Medir-se-á, em verdadeira magnitude, o comprimento realmente executado segundo especificações de Projeto.

| Código | Un | Descrição | Rendimento | Preço | Importância |
|---|---|---|---|---|---|
| mt13vap010a | m² | Prancha de chumbo laminado de 2,00 mm de espessura. (material) | 0.504 | 35.76 | 18.02 |
| mt04lpt010c | Un | Bloco cerâmico furado duplo, para revestir, 30x20x9 cm. (material) | 14.000 | 0.11 | 1.54 |
| mt09mor010c | m³ | Argamassa de cimento CEM II/B-L 32,5 N tipo M-5, confeccionada em obra com 230 kg/m³ de cimento e uma proporção em volume 1/6. (material) | 0.027 | 118.22 | 3.19 |
| op00ciz010 |  | Tesoura. | 1.000 | 0.00 | 0.00 |
| mo019 | h | Oficial de 1ª pedreiro. (mão de obra) | 1.767 | 6.19 | 10.94 |
| mo075 | h | Ajudante de pedreiro. (mão de obra) | 0.583 | 3.83 | 2.23 |
| mo111 | h | Auxiliar de serviços gerais. (mão de obra) | 0.883 | 3.68 | 3.25 |
| % | % | Custos diretos complementares | 2 % | 39.17 | 0.78 |
|  |  | Custos diretos |  |  | 39.95 |
