# Revestimento de paramentos até 3 m de altura, com peças irregulares de ardósia, de entre 1 e 2 cm de espessura, assentes com argamassa bastarda de cal e cimento branco BL-II/A-L 42,5 R, M-5

- Propriedade do ficheiro: CYPE INGENIEROS, S.A.
- Formato: FIEBDC-3/2002
- Âmbito geográfico: Brasil
- Custos indiretos: 3.00 %
- Despesas gerais: 13.00 %
- Lucro: 6.00 %
- IVA: 17.00 %

## R Revestimentos

### RC Placas, pastilhas e ladrilhos

#### RCP Pedras naturais

**RCP012** m² Revestimento de paramentos até 3 m de altura, com peças irregulares de ardósia, de entre 1 e 2 cm de espessura, assentes com argamassa bastarda de cal e cimento branco BL-II/A-L 42,5 R, M-5.
Fornecimento e colocação de revestimento em paramento vertical, até 3 m de altura, com peças irregulares de ardósia, de entre 1 e 2 cm de espessura, acabamento natural, assentes com argamassa bastarda de cal e cimento branco BL-II/A-L 42,5 R, M-5 e enchimento das juntas com o mesmo material. Incluindo parte proporcional de preparação prévia das pedras e do paramento suporte e limpeza final.
Inclui: Preparação da superfície suporte. Preparação das peças. Colocação das peças. Enchimento das juntas. Limpeza.
Critério de medição de projeto: Superfície medida segundo documentação gráfica de Projeto, descontando as aberturas de superfície maior de 1 m², adicionando em alternativa a superfície da parte interior da abertura, correspondente ao desenvolvimento de ombreiras e padieiras.
Critério de quantitativos de obra: Medir-se-á a superfície realmente executada segundo especificações de Projeto, descontando as aberturas de superfície maior de 1 m², adicionando em alternativa a superfície da parte interior da abertura, correspondente ao desenvolvimento de ombreiras e padieiras.

| Código | Un | Descrição | Rendimento | Preço | Importância |
|---|---|---|---|---|---|
| mt19cir010a | m² | Peças irregulares de ardósia, de entre 1 e 2 cm de espessura, acabamento natural. (material) | 1.000 | 11.91 | 11.91 |
| mt09mor030b | m³ | Argamassa bastarda de cal e cimento branco BL-II/A-L 42,5 R, tipo M-5, confeccionada em obra com 250 kg/m³ de cimento e uma proporção em volume 1:1:7. (material) | 0.030 | 108.20 | 3.25 |
| op00sie030 |  | Serra de disco de diamante, para mesa de trabalho, de corte úmido. | 1.000 | 0.00 | 0.00 |
| op00tal010 |  | Furadeira. | 1.000 | 0.00 | 0.00 |
| mo022 | h | Oficial de 1ª colocador de pedra natural. (mão de obra) | 1.364 | 4.22 | 5.76 |
| mo060 | h | Ajudante de colocador de pedra natural. (mão de obra) | 1.364 | 3.11 | 4.24 |
| % | % | Custos diretos complementares | 2 % | 25.16 | 0.50 |
|  |  | Custos diretos |  |  | 25.66 |
