# Formação de encontro entre o forro contínuo de placas de escaiola e o paramento vertical

- Propriedade do ficheiro: CYPE INGENIEROS, S.A.
- Formato: FIEBDC-3/2002
- Âmbito geográfico: Brasil
- Moeda: BRL
- Custos indiretos: 3.00 %
- Despesas gerais: 13.00 %
- Lucro: 6.00 %
- IVA: 17.00 %

## R Revestimentos e forros

### RT Forros

#### RTA Contínuos, de placas de escaiola

**RTA022** m Formação de encontro entre o forro contínuo de placas de escaiola e o paramento vertical, através da formação de uma moldura perimetral de escaiola de 4 cm; deixando uma separação mínima de 5 mm entre as placas e o paramento. Incluindo pasta de escaiola para a fixação das peças e o enchimento das juntas.
Formação de encontro entre o forro contínuo de placas de escaiola e o paramento vertical, através da formação de uma moldura perimetral de escaiola de 4 cm; deixando uma separação mínima de 5 mm entre as placas e o paramento. Incluindo pasta de escaiola para a fixação das peças e o enchimento das juntas.
Inclui: Marcação do traçado no paramento. Disposição e corte das peças. Humidificação da base de fixação. Aplicação da massa de colagem. Colocação e enchimento das juntas das peças.
Critério de medição de projeto: Comprimento medido segundo documentação gráfica de Projeto.
Critério de quantitativos de obra: Medir-se-á o comprimento realmente executado segundo especificações de Projeto.

| Código | Un | Descrição | Rendimento | Preço | Importância |
|---|---|---|---|---|---|
| mt09pes010 | m³ | Pasta de escaiola. (material) | 0.001 | 271.88 | 0.27 |
| mt12fre010eh | m | Fossa de escaiola, de 4 cm, para solução perimetral de forro. (material) | 1.100 | 4.24 | 4.66 |
| mo035 | h | Escaiolador. (mão de obra) | 0.208 | 24.01 | 4.99 |
| mo117 | h | Servente de escaiolador. (mão de obra) | 0.208 | 20.96 | 4.36 |
| % | % | Custos diretos complementares | 2 % | 14.28 | 0.29 |
|  |  | Custos diretos |  |  | 14.57 |
