# Formação de encontro entre o forro contínuo de placas de escaiola e o paramento vertical

- Propriedade do ficheiro: CYPE INGENIEROS, S.A.
- Formato: FIEBDC-3/2002
- Âmbito geográfico: Brasil
- Moeda: BRL
- Custos indiretos: 3.00 %
- Despesas gerais: 13.00 %
- Lucro: 6.00 %
- IVA: 17.00 %

## R Revestimentos e forros

### RT Forros

#### RTA Contínuos, de placas de escaiola

**RTA022** m Formação de encontro entre o forro contínuo de placas de escaiola e o paramento vertical, através da formação de junta elástica perimetral com banda de poliestireno, à qual será encostada a placa de escaiola, e posterior recobrimento com fita de papel; deixando uma separação mínima de 5 mm entre as placas e o paramento. Incluindo banda de poliestireno, pasta de escaiola para o enchimento das juntas e fita de papel.
Formação de encontro entre o forro contínuo de placas de escaiola e o paramento vertical, através da formação de junta elástica perimetral com banda de poliestireno, à qual será encostada a placa de escaiola, e posterior recobrimento com fita de papel; deixando uma separação mínima de 5 mm entre as placas e o paramento. Incluindo banda de poliestireno, pasta de escaiola para o enchimento das juntas e fita de papel.
Inclui: Marcação do traçado no paramento. Colocação da banda de poliestireno. Recobrimento com fita de papel.
Critério de medição de projeto: Comprimento medido segundo documentação gráfica de Projeto.
Critério de quantitativos de obra: Medir-se-á o comprimento realmente executado segundo especificações de Projeto.

| Código | Un | Descrição | Rendimento | Preço | Importância |
|---|---|---|---|---|---|
| mt27wav030 | m | Fita de papel de 5 cm de largura. (material) | 1.000 | 0.21 | 0.21 |
| mt16pea020b | m² | Painel rígido de poliestireno expandido, borda lateral reta, de 20 mm de espessura, resistência térmica 0,55 m²K/W, condutibilidade térmica 0,036 W/(mK), para junta de dilatação. (material) | 0.020 | 5.64 | 0.11 |
| mt09pes010 | m³ | Pasta de escaiola. (material) | 0.001 | 271.88 | 0.27 |
| mo035 | h | Escaiolador. (mão de obra) | 0.281 | 24.01 | 6.75 |
| mo117 | h | Servente de escaiolador. (mão de obra) | 0.281 | 20.96 | 5.89 |
| % | % | Custos diretos complementares | 2 % | 13.23 | 0.26 |
|  |  | Custos diretos |  |  | 13.49 |
